# Ponto singular com perfil "SCHLÜTER-SYSTEMS" em revestimento interior com peças cerâmicas

- Propriedade do ficheiro: CYPE INGENIEROS, S.A.
- Formato: FIEBDC-3/2002
- Moeda: EUR
- Custos indirectos: 3.00 %
- IVA: 23.00 %

## R Revestimentos

### RA De peças rígidas em paramentos verticais

#### RAX Pontos singulares

**RAX030** m Ponto singular com perfil "SCHLÜTER-SYSTEMS" em revestimento interior com peças cerâmicas.
Esquina interior com perfil de meia cana para juntas perimetrais, de PVC, Schlüter-DILEX-HK U 12 / O 9 BW "SCHLÜTER-SYSTEMS", de 11 mm de altura e 9 mm de largura, com junta de absorção de movimentos de CPE, cor branca RAL 9010 acabamento brilhante, e perfurações trapezoidais para a sua fixação, em revestimento interior com peças cerâmicas. SUPORTE: paramento vertical, até 3 m de altura. COLOCAÇÃO: com o mesmo material que as peças cerâmicas.
Inclui: Marcação. Corte do perfil. Colocação do perfil. Limpeza final.
Critério de medição de projecto: Comprimento medido segundo documentação gráfica de Projecto.
Critério de medição de obra: Medir-se-á o comprimento realmente executado segundo especificações de Projecto.

| Código | Un | Descrição | Rendimento | Preço | Importância |
|---|---|---|---|---|---|
| mt18jrs550a | m | Perfil de meia cana para juntas perimetrais, de PVC, Schlüter-DILEX-HK U 12 / O 9 BW "SCHLÜTER-SYSTEMS", de 11 mm de altura e 9 mm de largura, com junta de absorção de movimentos de CPE, cor branca RAL 9010 acabamento brilhante, e perfurações trapezoidais para a sua fixação, fornecido em barras de 2,5 m de comprimento. (material) | 1.050 | 13.70 | 14.39 |
| op00sie030 |  | Serra de disco de diamante, para mesa de trabalho, de corte húmido. | 1.000 | 0.00 | 0.00 |
| mo024 | h | Oficial de 1ª ladrilhador (azulejador). (mão de obra) | 0.100 | 22.68 | 2.27 |
| % | % | Custos directos complementares | 2 % | 16.66 | 0.33 |
|  |  | Custos directos |  |  | 16.99 |
