# Pavimento interior de peças de grés rústico. Colocação em camada fina

- Propriedade do ficheiro: CYPE INGENIEROS, S.A.
- Formato: FIEBDC-3/2002
- Moeda: EUR
- Custos indirectos: 3.00 %
- IVA: 23.00 %

## R Revestimentos

### RS Pavimentos

#### RSG Cerâmicos

**RSG160** m² Pavimento interior de peças de grés rústico. Colocação em camada fina.
Pavimento interior de peças de grés rústico, de 200x200x12 mm, gama média, capacidade de absorção de água E<3%, grupo AI, segundo NP EN 14411, com resistência ao deslizamento entre 35 e 45 segundo ENV 12633. SUPORTE: de madeira. COLOCAÇÃO: em camada fina e através de colagem simples com cola de resinas reactivas melhorada, R2 T, segundo NP EN 12004, com deslizamento reduzido. ENCHIMENTO DE JUNTAS: com argamassa de juntas cimentosa tipo L, cor branco, em juntas de 2 mm de espessura.
Inclui: Limpeza e verificação da superfície suporte. Marcação dos níveis de acabamento. Implantação da disposição das peças e juntas de movimento. Aplicação da cola. Colocação das cruzetas. Colocação das peças com a ponta da colher de pedreiro. Formação de juntas de fracionamento, perimetrais e estruturais. Enchimento das juntas. Eliminação e limpeza do material sobrante. Limpeza final do pavimento.
Critério de medição de projecto: Superfície útil, medida segundo documentação gráfica de Projecto. Não foi incrementada a medição por perdas, uma vez que na composição se considerou 5% a mais.
Critério de medição de obra: Medir-se-á a superfície realmente executada segundo especificações de Projecto.

| Código | Un | Descrição | Rendimento | Preço | Importância |
|---|---|---|---|---|---|
| mt09mcp100l | kg | Cola de resinas reactivas melhorada, R2 T, segundo NP EN 12004, com deslizamento reduzido, cor branca, de dois componentes à base de resinas sintéticas, cargas inertes de granulometria fina, aditivos orgânicos e catalizadores orgânicos, para a colocação em camada fina do todo o tipo de peças cerâmicas em paramentos verticais exteriores e pavimentos exteriores. (material) | 3.500 | 13.48 | 47.18 |
| mt18bdr100en | m² | Peças de grés rústico, de 200x200x12 mm, gama média, capacidade de absorção de água E<3%, grupo AI, segundo NP EN 14411, com resistência ao deslizamento entre 35 e 45 segundo ENV 12633. (material) | 1.050 | 19.89 | 20.88 |
| mt18acc100a | Ud | Kit de cruzetas de PVC para garantir uma espessura das juntas entre peças de entre 1 e 20 mm, em revestimentos e pavimentos cerâmicos. (material) | 0.350 | 2.40 | 0.84 |
| mt09mcp020bE | kg | Argamassa de juntas cimentosa, tipo L, cor branca, para juntas de até 3 mm, à base de cimento branco de alta resistência e aditivos especiais, para enchimento de juntas de peças cerâmicas com um grau de absorção médio-alto. (material) | 1.800 | 1.62 | 2.92 |
| mo023 | h | Oficial de 1ª ladrilhador. (mão de obra) | 0.418 | 22.68 | 9.48 |
| mo061 | h | Ajudante de ladrilhador. (mão de obra) | 0.209 | 22.13 | 4.63 |
| % | % | Custos directos complementares | 2 % | 85.93 | 1.72 |
|  |  | Custos directos |  |  | 87.65 |
