# Revestimento de pavimento industrial, sistema "COMPOSAN INDUSTRIAL Y TECNOLOGÍA"

- Propriedade do ficheiro: CYPE INGENIEROS, S.A.
- Formato: FIEBDC-3/2002
- Moeda: EUR
- Custos indirectos: 3.00 %
- IVA: 23.00 %

## R Revestimentos

### RS Pavimentos

#### RSI Sistemas de pavimentos industriais e decorativos

**RSI060** m² Revestimento de pavimento industrial, sistema "COMPOSAN INDUSTRIAL Y TECNOLOGÍA".
Revestimento de pavimento industrial, com textura lisa, com resistência ao deslizamento entre 15 e 35 segundo ENV 12633, Euroclasse Bfl-s1 de reacção ao fogo, segundo NP EN 13501-1, de 1 mm de espessura total aproximada, realizado sobre base de betão endurecido, com o sistema Compodur EP Paint 1.0 "COMPOSAN INDUSTRIAL Y TECNOLOGÍA", apto para estacionamentos, em interiores, através da aplicação sucessiva de: uma camada, de primário de dois componentes Compodur EP Imprimación "COMPOSAN INDUSTRIAL Y TECNOLOGÍA", incolor, à base de resinas epóxi sem dissolventes (0,3 kg/m²); e duas camadas de vedação de tinta bicomponente, Compodur EP Paint "COMPOSAN INDUSTRIAL Y TECNOLOGÍA", cor a escolher, à base de resinas epóxi sem dissolventes, filer e pigmentos (0,3 kg/m² cada camada), aplicadas com rolo ou raspador de borracha.
Critérios considerados na determinação do preço da unidade de obra: O preço não inclui a superfície suporte nem a execução e a vedação das juntas.
Inclui: Limpeza da superfície suporte. Implantação das juntas e panos de trabalho. Aplicação de primário. Aplicação, com rolo ou raspador de borracha, das camadas de vedante. Limpeza final do pavimento.
Critério de medição de projecto: Superfície medida em projecção horizontal, segundo documentação gráfica de Projecto.
Critério de medição de obra: Medir-se-á, em projecção horizontal, a superfície realmente executada segundo especificações de Projecto.

| Código | Un | Descrição | Rendimento | Preço | Importância |
|---|---|---|---|---|---|
| mt28com010a | kg | Primário de dois componentes Compodur EP Imprimación "COMPOSAN INDUSTRIAL Y TECNOLOGÍA", incolor, à base de resinas epóxi sem dissolventes. (material) | 0.300 | 11.85 | 3.56 |
| mt27pic080a | kg | Tinta bicomponente, Compodur EP Paint "COMPOSAN INDUSTRIAL Y TECNOLOGÍA", cor a escolher, à base de resinas epóxi sem dissolventes, filer e pigmentos; para aplicar com rolo ou raspador de borracha. (material) | 0.600 | 10.74 | 6.44 |
| mo121 | h | Oficial de 1ª aplicador de pavimentos industriais. (mão de obra) | 0.142 | 22.68 | 3.22 |
| mo122 | h | Ajudante de aplicador de pavimentos industriais. (mão de obra) | 0.142 | 22.13 | 3.14 |
| % | % | Custos directos complementares | 2 % | 16.36 | 0.33 |
|  |  | Custos directos |  |  | 16.69 |
