# Tecto falso contínuo de placas de gesso laminado, de alta resistência à humidade. Sistema "KNAUF"

- Propriedade do ficheiro: CYPE INGENIEROS, S.A.
- Formato: FIEBDC-3/2002
- Moeda: EUR
- Custos indirectos: 3.00 %
- IVA: 23.00 %

## R Revestimentos

### RT Tectos falsos em interiores

#### RTC Contínuos, de placas de gesso laminado

**RTC046** m² Tecto falso contínuo de placas de gesso laminado, de alta resistência à humidade. Sistema "KNAUF".
Tecto falso contínuo suspenso, liso, situado a uma altura maior ou igual a 4 m, com nível de qualidade do acabamento Q3. Sistema D112.es Drystar "KNAUF" (12,5+27+27), constituído por: ESTRUTURA: estrutura metálica de aço galvanizado de mestras primárias 60/27 mm com uma modulação de 1000 mm e suspensas da laje ou elemento de suporte de betão com peças de suspensão rápida Twist "KNAUF", e varões cada 950 mm, e mestras secundárias fixadas perpendicularmente às mestras primárias com conectores tipo cavalete com uma modulação de 500 mm; PLACAS: uma camada de placas de gesso laminado reforçadas com tecido de fibra EN 15283-1 GM-FH1IR / 1200 / 2600 / 12,5 / com os bordos longitudinais quadrados, especiais Drystar "KNAUF" com alma de gesso e faces revestidas com uma lâmina de fibra de vidro. Inclusive fita acústica de dilatação, autocolante, "KNAUF", perfis em U 30/25/3000 mm, "KNAUF", fixações para a ancoragem dos perfis, parafusos para a fixação das placas, massa de juntas Drystar Filler "KNAUF", massa de juntas Drystar Filler "KNAUF", massa de juntas Drystar Filler "KNAUF", fita de juntas Drystar Tape "KNAUF" e acessórios de montagem.
Inclui: Marcação dos eixos da estrutura metálica. Nivelamento e fixação dos perfis perimetrais. Sinalização dos pontos de ancoragem à laje ou elemento de suporte. Nivelamento e suspensão dos perfis primários e secundários da estrutura. Corte das placas. Fixação das placas. Resolução de encontros e pontos singulares. Tratamento de juntas. Espalhamento da pasta de acabamento.
Critério de medição de projecto: Superfície medida entre paramentos, segundo documentação gráfica de Projecto, sem descontar aberturas para instalações.
Critério de medição de obra: Medir-se-á a superfície realmente executada segundo especificações de Projecto, sem deduzir as aberturas de superfície menor de 1 m².

| Código | Un | Descrição | Rendimento | Preço | Importância |
|---|---|---|---|---|---|
| mt12drk050a | m | Perfil em U 30/25/3000 mm, "KNAUF", de aço Z2 (Z275) galvanizado normal, 0,55 mm de espessura, segundo EN 13964. (material) | 0.400 | 6.86 | 2.74 |
| mt12psg220 | Ud | Fixação composta por bucha e parafuso 5x27. (material) | 2.000 | 0.06 | 0.12 |
| mt12pek060d | Ud | Peça de suspensão rápida Twist "KNAUF", para tectos falsos suspensos. (material) | 1.200 | 0.99 | 1.19 |
| mt12pek030 | Ud | Varão de suspensão "KNAUF" de 100 cm. (material) | 1.200 | 0.39 | 0.47 |
| mt12drk040a | m | Mestra 60/27 "KNAUF", de aço Z4 (Z450) galvanizado especial. (material) | 3.200 | 2.91 | 9.31 |
| mt12pek020za | Ud | Conector, para mestra 60/27, "KNAUF". (material) | 0.600 | 0.20 | 0.12 |
| mt12pek020ra | Ud | Conector tipo cavalete, para mestra 60/27, "KNAUF". (material) | 2.300 | 0.24 | 0.55 |
| mt12drk010a | m² | Placa de gesso laminado reforçada com tecido de fibra EN 15283-1 GM-FH1IR / 1200 / 2600 / 12,5 / com os bordos longitudinais quadrados, especial Drystar "KNAUF" com alma de gesso e faces revestidas com uma lâmina de fibra de vidro; Euroclasse A2-s1, d0 de reacção ao fogo, segundo NP EN 13501-1. (material) | 1.050 | 15.27 | 16.03 |
| mt12drk014e | Ud | Parafuso autoperfurante Drystar XTN "KNAUF" 3,9x23; com revestimento anticorrosivo. (material) | 17.000 | 0.02 | 0.34 |
| mt12drk014f | Ud | Parafuso autoperfurante Drystar XTN "KNAUF" 3,9x38; com revestimento anticorrosivo. (material) | 17.000 | 0.03 | 0.51 |
| mt12pck020b | m | Fita acústica de dilatação, autocolante, de espuma de poliuretano de células fechadas "KNAUF", de 3,2 mm de espessura e 50 mm de largura, resistência térmica 0,10 m²°C/W, condutibilidade térmica 0,032 W/(m°C). (material) | 0.400 | 0.25 | 0.10 |
| mt12drk012a | kg | Massa de juntas Drystar Filler "KNAUF", com aditivo hidrófugo, Euroclasse A2-s1, d0 de reacção ao fogo, segundo NP EN 13501-1, intervalo de temperatura de trabalho de 10 a 35°C, para aplicação manual ou mecânica com fita de juntas, segundo EN 13963. (material) | 0.921 | 1.18 | 1.09 |
| mt12drk013 | m | Fita de juntas Drystar Tape "KNAUF". (material) | 0.450 | 0.06 | 0.03 |
| op00fre010 |  | Fresadora. | 1.000 | 0.00 | 0.00 |
| op00ato010 |  | Aparafusadora. | 1.000 | 0.00 | 0.00 |
| mo015 | h | Oficial de 1ª montador de tectos falsos. (mão de obra) | 0.328 | 23.31 | 7.65 |
| mo082 | h | Ajudante de montador de tectos falsos. (mão de obra) | 0.328 | 22.13 | 7.26 |
| % | % | Custos directos complementares | 2 % | 47.51 | 0.95 |
|  |  | Custos directos |  |  | 48.46 |
