# Tecto falso amovível, para uso industrial, de painéis de lã de vidro

- Propriedade do ficheiro: CYPE INGENIEROS, S.A.
- Formato: FIEBDC-3/2002
- Moeda: EUR
- Custos indirectos: 3.00 %
- IVA: 23.00 %

## R Revestimentos

### RT Tectos falsos em interiores

#### RTF Amovíveis, de fibras minerais

**RTF020** m² Tecto falso amovível, para uso industrial, de painéis de lã de vidro.
Tecto falso amovível suspenso, para uso industrial, situado a uma altura maior ou igual a 4 m, constituído por: ESTRUTURA: perfis à vista T 24, compreendendo perfis primários e secundários, suspensos da laje ou elemento de suporte com varões e suspensões; PAINÉIS: painéis autoportantes de lã de vidro, compostos por módulos de 1200x1200x50 mm, acabamento em relevo cor alumínio, recobertos com um complexo de kraft-alumínio gofrado. Inclusive perfis angulares, fixações para a ancoragem dos perfis e acessórios de montagem.
Inclui: Marcação dos eixos da malha modular. Nivelamento e fixação dos perfis perimetrais. Implantação dos perfis primários da trama. Sinalização dos pontos de ancoragem à laje ou elemento de suporte. Nivelamento e suspensão dos perfis primários e secundários da trama. Corte dos painéis. Colocação dos painéis. Resolução de encontros e pontos singulares.
Critério de medição de projecto: Superfície medida entre paramentos, segundo documentação gráfica de Projecto, sem descontar aberturas para instalações.
Critério de medição de obra: Medir-se-á a superfície realmente executada segundo especificações de Projecto, sem descontar aberturas para instalações.

| Código | Un | Descrição | Rendimento | Preço | Importância |
|---|---|---|---|---|---|
| mt16pau010b | m² | Painel autoportante de lã de vidro, composto por módulos de 1200x1200x50 mm, acabamento em relevo cor alumínio, recoberto com um complexo de kraft-alumínio gofrado, para perfis à vista T 24, segundo EN 13162, resistência térmica 1,4 m²°C/W, condutibilidade térmica 0,035 W/(m°C), Euroclasse B-s1, d0 de reacção ao fogo segundo NP EN 13501-1, com código de designação MW-EN 13162-T4-CS(10)0,5-Z10-AW0,40. (material) | 1.020 | 19.51 | 19.90 |
| mt12pfr010aaa | m | Perfil primário em T 24x38x3600 mm, de aço galvanizado laminado, com a face à vista revestida com uma lâmina de alumínio acabamento lacado em cor Blanco, segundo EN 13964. (material) | 0.450 | 1.69 | 0.76 |
| mt12pfr010aca | m | Perfil secundário em T 24x38x600 mm, de aço galvanizado laminado, com a face à vista revestida com uma lâmina de alumínio acabamento lacado em cor Blanco, segundo EN 13964. (material) | 0.450 | 1.69 | 0.76 |
| mt12pfr010aea | m | Perfil angular em L 24x24x3050 mm, de aço galvanizado laminado, com a face à vista revestida com uma lâmina de alumínio acabamento lacado em cor Blanco, segundo EN 13964. (material) | 0.400 | 1.28 | 0.51 |
| mt12fac020b | Ud | Varão metálico de aço galvanizado de 6 mm de diâmetro. (material) | 2.000 | 0.32 | 0.64 |
| mt12fac050 | Ud | Acessórios para a colocação de tectos falsos amovíveis. (material) | 0.200 | 1.61 | 0.32 |
| op00fre010 |  | Fresadora. | 1.000 | 0.00 | 0.00 |
| op00ato010 |  | Aparafusadora. | 1.000 | 0.00 | 0.00 |
| mo015 | h | Oficial de 1ª montador de tectos falsos. (mão de obra) | 0.220 | 23.31 | 5.13 |
| mo082 | h | Ajudante de montador de tectos falsos. (mão de obra) | 0.220 | 22.13 | 4.87 |
| % | % | Custos directos complementares | 2 % | 32.89 | 0.66 |
|  |  | Custos directos |  |  | 33.55 |
