# Adubação de fundo

- Propriedade do ficheiro: CYPE INGENIEROS, S.A.
- Formato: FIEBDC-3/2002
- Moeda: EUR
- Custos indirectos: 3.00 %
- IVA: 23.00 %

## U Infra-estruturas no logradouro

### UJ Jardins

#### UJA Acondicionamento do terreno

**UJA060** m² Adubação de fundo.
Adubação de fundo de terreno solto com adubo mineral sólido de libertação rápida, espalhamento com meios manuais, com um rendimento de 0,05 kg/m², procurando uma distribuição uniforme.
Inclui: Humedecimento prévio do terreno. Adubação do terreno. Sinalização e protecção do terreno adubado.
Critério de medição de projecto: Superfície medida em projecção horizontal, segundo documentação gráfica de Projecto.
Critério de medição de obra: Medir-se-á, em projecção horizontal, a superfície realmente executada segundo especificações de Projecto.

| Código | Un | Descrição | Rendimento | Preço | Importância |
|---|---|---|---|---|---|
| mt08aaa010a | m³ | Água. (material) | 0.005 | 1.50 | 0.01 |
| mt48tif030a | kg | Adubo mineral sólido, de libertação rápida. (material) | 0.050 | 2.40 | 0.12 |
| mo040 | h | Oficial de 1ª jardineiro. (mão de obra) | 0.005 | 22.68 | 0.11 |
| mo086 | h | Ajudante de jardineiro. (mão de obra) | 0.002 | 22.13 | 0.04 |
| % | % | Custos directos complementares | 2 % | 0.28 | 0.01 |
|  |  | Custos directos |  |  | 0.29 |
