# Portão em vedação de terreno

- Propriedade do ficheiro: CYPE INGENIEROS, S.A.
- Formato: FIEBDC-3/2002
- Moeda: EUR
- Custos indirectos: 3.00 %
- IVA: 23.00 %

## U Infra-estruturas no logradouro

### UV Vedações

#### UVP Portões

**UVP010** Ud Portão em vedação de terreno.
Portão de chapa de aço galvanizado, acabamento lacado, de uma folha de batente, dimensões 100x200 cm, perfis rectangulares em aro soco inferior realizado com chapa grecada de 1,2 mm de espessura nas duas faces, para acesso pedonal. Abertura manual. Inclusive dobradiças ou ancoragens metálicas laterais dos caixilhos fixados com betão C25/30 (X0(P); D25; S2; Cl 0,4), armadura portante do portão e trabalhos de união a vedação, elementos de ancoragem, ferragens de segurança e fecho, acabamento com primário antioxidante e acessórios.
Inclui: Instalação do portão. Montagem do sistema de abertura. Montagem do sistema de accionamento. Inspecção e lubrificação dos mecanismos.
Critério de medição de projecto: Número de unidades previstas, segundo documentação gráfica de Projecto.
Critério de medição de obra: Medir-se-á o número de unidades realmente executadas segundo especificações de Projecto.

| Código | Un | Descrição | Rendimento | Preço | Importância |
|---|---|---|---|---|---|
| mt08aaa010a | m³ | Água. (material) | 0.006 | 1.50 | 0.01 |
| mt01arg005a | t | Areia de pedreira, para argamassa preparada em obra. (material) | 0.033 | 18.00 | 0.59 |
| mt08cem011a | kg | Cimento Portland CEM II/B-L 32,5 R, cor cinzento, em sacos, segundo NP EN 197-1. (material) | 5.000 | 0.10 | 0.50 |
| mt26vpc020a | m² | Portão metálico em vedação exterior, para acesso de peões, em folha de batente, de chapa de aço galvanizado, acabamento lacado. Segundo EN 13241-1. (material) | 2.000 | 409.73 | 819.46 |
| mq06hor010 | h | Betoneira eléctrica com uma capacidade de amassadura de 160 l. (equipamento) | 0.014 | 3.45 | 0.05 |
| mo041 | h | Oficial de 1ª construção de obra civil. (mão de obra) | 1.100 | 22.68 | 24.95 |
| mo087 | h | Ajudante de construção de obra civil. (mão de obra) | 1.260 | 22.13 | 27.88 |
| mo018 | h | Oficial de 1ª serralheiro. (mão de obra) | 0.360 | 22.98 | 8.27 |
| mo059 | h | Ajudante de serralheiro. (mão de obra) | 0.360 | 22.20 | 7.99 |
| % | % | Custos directos complementares | 2 % | 889.70 | 17.79 |
|  |  | Custos directos |  |  | 907.49 |
