# Vedação perimetral de delimitação de escavações abertas

- Propriedade do ficheiro: CYPE INGENIEROS, S.A.
- Formato: FIEBDC-3/2002
- Moeda: EUR
- Custos indirectos: 3.00 %
- IVA: 23.00 %

## Y Segurança e saúde

### YC Sistemas de protecção colectiva

#### YCB Delimitação e protecção de bordos de escavação

**YCB030** m Vedação perimetral de delimitação de escavações abertas.
Delimitação da zona de escavações abertas através de vedação perimetral formada por barreiras de segurança de polipropileno, de 1,10x1,25 m, cor verde, com dois pés em forma de V, reforçados internamente com nervuras, amortizáveis em 20 utilizações.
Critério de medição de projecto: Comprimento medido segundo Plano de Segurança e Saúde.
Critério de medição de obra: Será medido o comprimento realmente montado segundo especificações do Plano de Segurança e Saúde.

| Código | Un | Descrição | Rendimento | Preço | Importância |
|---|---|---|---|---|---|
| mt50vbe010edk | Ud | Barreira de segurança de polipropileno, de 1,10x1,25 m, cor verde, com dois pés em forma de V, reforçados internamente com nervuras, incluindo placa para publicidade. (material) | 0.040 | 64.80 | 2.59 |
| mo120 | h | Operário Segurança e Saúde. (mão de obra) | 0.100 | 21.45 | 2.15 |
| % | % | Custos directos complementares | 2 % | 4.74 | 0.09 |
|  |  | Custos directos |  |  | 4.83 |
