# Plataforma em consola para descarga de materiais em piso

- Propriedade do ficheiro: CYPE INGENIEROS, S.A.
- Formato: FIEBDC-3/2002
- Moeda: EUR
- Custos indirectos: 3.00 %
- IVA: 23.00 %

## Y Segurança e saúde

### YC Sistemas de protecção colectiva

#### YCM Escadas, palas, passadiços e plataformas

**YCM060** Ud Plataforma em consola para descarga de materiais em piso.
Plataforma metálica em consola com alçapão, para descarga de materiais em piso, de 1,80 m de largura e 1,56 m de comprimento, com guarda-corpos e portas de segurança de batente, para uma carga máxima admitida de 1.500 kg, amortizável em 150 utilizações, fixada à laje através de ancoragens e escoras metálicas telescópicas.
Critério de medição de projecto: Número de unidades previstas, segundo Plano de Segurança e Saúde.
Critério de medição de obra: Medir-se-á o número de unidades realmente colocadas segundo especificações do Plano de Segurança e Saúde.

| Código | Un | Descrição | Rendimento | Preço | Importância |
|---|---|---|---|---|---|
| mt50spa090b | Ud | Plataforma metálica em consola, com alçapão, para descarga de materiais em piso, de 1,80 m de largura e 1,56 m de comprimento, com guarda-corpos e portas de segurança de batente, para uma carga máxima admitida de 1.500 kg e uma velocidade máxima de descida da carga, suspensa e transportada pela grua, não superior a 0,20 m/s. (material) | 0.007 | 792.00 | 5.54 |
| mt50spa081a | Ud | Escora metálica telescópica, até 3 m de altura. (material) | 0.040 | 19.25 | 0.77 |
| mt07ala011j | kg | Placa de aço laminado EN 10025 S275JR, para aplicações estruturais. Trabalhada e montada em oficina, para colocar em obra. (material) | 0.100 | 2.42 | 0.24 |
| mt11aka200 | Ud | Varão roscado. (material) | 8.000 | 0.60 | 4.80 |
| mt07aav040a | Ud | Porca e anilha de aço zincado 4,8 segundo EN ISO 898-2, de 16 mm de diâmetro. (material) | 16.000 | 0.37 | 5.92 |
| mo119 | h | Oficial de 1ª Segurança e Saúde. (mão de obra) | 0.200 | 22.68 | 4.54 |
| mo120 | h | Operário Segurança e Saúde. (mão de obra) | 0.200 | 21.45 | 4.29 |
| % | % | Custos directos complementares | 2 % | 26.10 | 0.52 |
|  |  | Custos directos |  |  | 26.62 |
