# Poço de sondagem no terreno

- Propriedade do ficheiro: CYPE Ingenieros S.A.
- Formato: FIEBDC-3/2016
- Programa: Generador de precios de la construcción. CYPE Ingenieros, S.A.
- Data: 23/05/2024
- Moeda: EUR
- Custos indirectos: 3 %
- IVA: 23 %

## 0 Trabalhos prévios

### 0B Trabalhos de campo, ensaios e relatórios

#### 0BC Cavidades de inspecção

**0BC005** Ud Poço de sondagem no terreno.
Execução de poço de sondagem a céu aberto, de 1x1 m e 1 m de profundidade, para inspecção de terreno, realizada com meios mecânicos em solo de argila dura com brita compacta. Incluindo fecho do poço de sondagem com terras procedentes da própria escavação.
Inclui: Implantação geral e fixação dos pontos e níveis de referência. Escavação em sucessivas camadas horizontais e extracção de terras. Fecho do poço de sondagem com as terras procedentes da escavação.
Critério de medição de projecto: Número de unidades previstas, segundo documentação gráfica de Projecto.
Critério de medição de obra: Medir-se-á o número de unidades realmente executadas segundo especificações de Projecto.

| Código | Un | Descrição | Rendimento | Preço | Importância |
|---|---|---|---|---|---|
| mq01ret020b | h | Retroescavadora sobre pneus, de 70 kW. (equipamento) | 0.209 | 40.9 | 8.548 |
| mq01exn050c | h | Retroescavadora sobre pneus, de 85 kW, com martelo demolidor. (equipamento) | 0.383 | 72.8 | 27.882 |
| mo113 | h | Operário não qualificado construção. (mão de obra) | 0.927 | 21.45 | 19.884 |
| % | % | Custos directos complementares | 2 % | 56.314 | 1.126 |
|  |  | Custos directos |  |  | 57.440 |
