# Cavidade em fundação

- Propriedade do ficheiro: CYPE Ingenieros S.A.
- Formato: FIEBDC-3/2016
- Programa: Generador de precios de la construcción. CYPE Ingenieros, S.A.
- Data: 20/05/2024
- Moeda: EUR
- Custos indirectos: 3 %
- IVA: 23 %

## 0 Trabalhos prévios

### 0B Trabalhos de campo, ensaios e relatórios

#### 0BC Cavidades de inspecção

**0BC010** Ud Cavidade em fundação.
Execução de cavidade com entivação, de 1x1 m e 1 m de profundidade, para inspecção de fundação existente, realizada no interior do edifício, com remoção prévia do pavimento, demolição da base de pavimento e massame e escavação do terreno até alcançar o nível de apoio da fundação, deixando-a à vista em toda a sua altura, realizada com meios manuais em solo de argila semi-dura. Incluindo, limpeza, recolha de resíduos e terras excedentes da escavação e carga manual para contentor.
Inclui: Implantação geral e fixação dos pontos e níveis de referência. Remoção do pavimento. Demolição da base de pavimento e massame existentes. Escavação em sucessivas camadas horizontais e extracção de terras. Entivação. Carga de terras e entulho sobrantes.
Critério de medição de projecto: Número de unidades previstas, segundo documentação gráfica de Projecto.
Critério de medição de obra: Medir-se-á o número de unidades realmente executadas segundo especificações de Projecto.

| Código | Un | Descrição | Rendimento | Preço | Importância |
|---|---|---|---|---|---|
| mt08emt040 | m³ | Madeira de pinho para escoramento e entivação de escavações. (material) | 0.032 | 157.5 | 5.040 |
| mt08emt045a | m³ | Escora de madeira, de 70 a 90 mm de diâmetro e entre 2 e 2,5 m de comprimento, para escoramento e entivação de escavações. (material) | 0.032 | 202.74 | 6.488 |
| mt08var060 | kg | Pregos de aço de 20x100 mm. (material) | 0.55 | 8.75 | 4.813 |
| mt51pav010b | m² | Demolição de pavimento, base de pavimento e massame com meios manuais e martelo pneumático. (material) | 1 | 9.08 | 9.080 |
| mo113 | h | Operário não qualificado construção. (mão de obra) | 2.237 | 21.45 | 47.984 |
| % | % | Custos directos complementares | 2 % | 73.405 | 1.468 |
|  |  | Custos directos |  |  | 74.873 |

Resíduos:
- colocação: mt08emt040 Madeira de pinho para escoramento e entivação de escavações; factor de resíduo 1
- colocação: mt08var060 Pregos de aço de 20x100 mm; factor de resíduo 0.0045
- escavação: ruo170504 Solos e rochas não abrangidos em 17 05 03. (componente de resíduo); rendimento 1616 kg; Código LER 17 05 04; Massa do elemento 1 kg; Volume 0.000625 m3
- escavação: ruo170101 Betão (betões, argamassas e pré-fabricados). (componente de resíduo); rendimento 329.9 kg; Código LER 17 01 01; Massa do elemento 1 kg; Volume 0.000667 m3

## Recursos

**mt08emt040** m³ Madeira de pinho para escoramento e entivação de escavações
Dados técnicos: Custo energético 679.200 MJ; Emissão de CO2 -9.300 kg; Código LER 17 02 01; Massa do elemento 5 kg; Volume 0.004545 m3

**mt08var060** kg Pregos de aço de 20x100 mm
Dados técnicos: Custo energético 9.830 MJ; Emissão de CO2 0.510 kg; Código LER 17 04 05; Massa do elemento 1 kg; Volume 0.000476 m3
