# Ligação do ramal de ligação do edifício à rede geral de saneamento com enxerto mecânico

- Propriedade do ficheiro: CYPE Ingenieros S.A.
- Formato: FIEBDC-3/2016
- Programa: Generador de precios de la construcción. CYPE Ingenieros, S.A.
- Data: 20/05/2024
- Moeda: EUR
- Custos indirectos: 3 %
- IVA: 23 %

## A Acondicionamento do terreno

### AS Redes de drenagem horizontais

#### ASB Ramais de ligação

**ASB030** Ud Ligação do ramal de ligação do edifício à rede geral de saneamento com enxerto mecânico.
Ligação do ramal de ligação do edifício à rede geral de saneamento do município, de tubagem de parede lisa, de polipropileno, de 200 mm de diâmetro nominal, com enxerto mecânico, de 160 mm de diâmetro. Inclusive chave de aperto.
Critérios considerados na determinação do preço da unidade de obra: O preço não inclui a escavação.
Inclui: Marcação. Perfuração com coroa diamantada. Remoção e acumulação de entulho. Limpeza dos restos da obra. Carga manual de entulho para camião ou contentor. Ligação. Verificação do seu correcto funcionamento.
Critério de medição de projecto: Número de unidades previstas, segundo documentação gráfica de Projecto.
Critério de medição de obra: Medir-se-á o número de unidades realmente executadas segundo especificações de Projecto.

| Código | Un | Descrição | Rendimento | Preço | Importância |
|---|---|---|---|---|---|
| mt11inj010e | Ud | Enxerto mecânico, de 160 mm de diâmetro, equipado com junta de estanquidade móvel e porca de fixação de cor laranja, para tubagem de parede lisa, de polipropileno, de 200 mm de diâmetro nominal e espessura entre 3 e 9 mm, inclusive chave de aperto. (material) | 1 | 105.98 | 105.980 |
| mq05per020 | h | Perfuradora com coroa diamantada e suporte, por via seca. (equipamento) | 0.116 | 28.09 | 3.258 |
| mo020 | h | Oficial de 1ª construção. (mão de obra) | 0.116 | 22.68 | 2.631 |
| mo008 | h | Oficial de 1ª canalizador. (mão de obra) | 0.174 | 23.31 | 4.056 |
| mo107 | h | Ajudante de canalizador. (mão de obra) | 0.174 | 22.09 | 3.844 |
| % | % | Custos directos complementares | 2 % | 119.769 | 2.395 |
|  |  | Custos directos |  |  | 122.164 |

Resíduos:
- colocação: mt11inj010e; factor de resíduo 0.0165004

## Recursos

**mt11inj010e** Ud Enxerto mecânico
Dados técnicos: Custo energético 114.632 MJ; Emissão de CO2 5.726 kg; Código LER 17 02 03; Massa do elemento 1.183 kg; Volume 0.001972 m3
Resíduos:
- embalagem: re150101 Embalagens de papel e cartão. (componente de resíduo); rendimento 0.042 kg; Código LER 15 01 01; Massa do elemento 1 kg; Volume 0.001333 m3
