# Demolição de asna de madeira

- Propriedade do ficheiro: CYPE Ingenieros S.A.
- Formato: FIEBDC-3/2016
- Programa: Generador de precios de la construcción. CYPE Ingenieros, S.A.
- Data: 15/06/2024
- Moeda: EUR
- Custos indirectos: 3 %
- IVA: 23 %

## D Demolições

### DE Estruturas

#### DEM Madeira

**DEM120** Ud Demolição de asna de madeira.
Demolição de asna ligeira de madeira, de 6 m de vão entre apoios, com meios manuais e motosserra, e carga manual para camião ou contentor.
Critérios considerados na determinação do preço da unidade de obra: O preço inclui a picagem das entregas da asna nos muros de apoio.
Inclui: Picagem das entregas da asna nos muros de apoio. Demolição do elemento. Fragmentação do entulho em peças manejáveis. Remoção e acumulação de entulho. Limpeza dos restos da obra. Carga manual de entulho para camião ou contentor.
Critério de medição de projecto: Número de unidades previstas, segundo documentação gráfica de Projecto.
Critério de medição de obra: Será medido o número de unidades realmente demolidas segundo especificações de Projecto.

| Código | Un | Descrição | Rendimento | Preço | Importância |
|---|---|---|---|---|---|
| mq09sie010 | h | Motoserra a gasolina, de 50 cm de espada e 2 kW de potência. (equipamento) | 1.565 | 3.36 | 5.258 |
| mo020 | h | Oficial de 1ª construção. (mão de obra) | 1.674 | 22.68 | 37.966 |
| mo112 | h | Operário especializado construção. (mão de obra) | 1.674 | 21.98 | 36.795 |
| mo113 | h | Operário não qualificado construção. (mão de obra) | 2.79 | 21.45 | 59.846 |
| % | % | Custos directos complementares | 2 % | 139.865 | 2.797 |
|  |  | Custos directos |  |  | 142.662 |

Resíduos:
- demolição: ruo170201 Madeira. (componente de resíduo); rendimento 41.065 kg; Código LER 17 02 01; Massa do elemento 1 kg; Volume 0.000909 m3
- demolição: ruo170405 Ferro e aço. (componente de resíduo); rendimento 46.2 kg; Código LER 17 04 05; Massa do elemento 1 kg; Volume 0.000476 m3
