# Desmontagem de revestimento de ardósia em cobertura inclinada

- Propriedade do ficheiro: CYPE Ingenieros S.A.
- Formato: FIEBDC-3/2016
- Programa: Generador de precios de la construcción. CYPE Ingenieros, S.A.
- Data: 23/05/2024
- Moeda: EUR
- Custos indirectos: 3 %
- IVA: 23 %

## D Demolições

### DQ Coberturas

#### DQC Revestimento em coberturas inclinadas

**DQC050** m² Desmontagem de revestimento de ardósia em cobertura inclinada.
Desmontagem de revestimento de peças de ardósia rectangulares, colocada com pregos sobre ripas a uma altura de entre 20 e 40 m, em cobertura inclinada de duas águas com uma pendente média de 60%; com meios manuais, e carga manual para camião ou contentor.
Critérios considerados na determinação do preço da unidade de obra: O preço inclui a desmontagem dos elementos de fixação, dos remates, das caleiras e dos tubos de queda.
Inclui: Desmontagem do elemento. Remoção e armazenamento do material desmontado. Limpeza dos restos da obra. Carga manual do material desmontado e restos da obra para camião ou contentor.
Critério de medição de projecto: Superfície medida segundo documentação gráfica de Projecto.
Critério de medição de obra: Será medida a superfície realmente desmontada segundo especificações de Projecto.

| Código | Un | Descrição | Rendimento | Preço | Importância |
|---|---|---|---|---|---|
| mo020 | h | Oficial de 1ª construção. (mão de obra) | 0.409 | 22.68 | 9.276 |
| mo113 | h | Operário não qualificado construção. (mão de obra) | 1.535 | 21.45 | 32.926 |
| % | % | Custos directos complementares | 2 % | 42.202 | 0.844 |
|  |  | Custos directos |  |  | 43.046 |

Resíduos:
- demolição: ruo010413 Resíduos do corte e serragem de pedra não abrangidos em 01 04 07. (componente de resíduo); rendimento 24 kg; Código LER 01 04 13; Massa do elemento 1 kg; Volume 0.000667 m3
- demolição: ruo170405 Ferro e aço. (componente de resíduo); rendimento 0.46 kg; Código LER 17 04 05; Massa do elemento 1 kg; Volume 0.000476 m3
