# Travamento de parede estrutural de estrutura leve de perfis (light steel framing) com painel estrutural

- Propriedade do ficheiro: CYPE Ingenieros S.A.
- Formato: FIEBDC-3/2016
- Programa: Generador de precios de la construcción. CYPE Ingenieros, S.A.
- Data: 15/06/2024
- Moeda: EUR
- Custos indirectos: 3 %
- IVA: 23 %

## E Estruturas

### EA Metálicas

#### EAL Estruturas leves (light steel framing)

**EAL018** m² Travamento de parede estrutural de estrutura leve de perfis (light steel framing) com painel estrutural.
Travamento de parede exterior de estrutura leve de perfis (light steel framing), em ambas as faces, com painel estrutural contraplacado de madeira de pinho insigne (Pinus radiata), para utilização exterior, segundo NP EN 636, de 18 mm de espessura, com bordos rectos, fixado à estrutura com parafusos autoperfurantes de cabeça escareada, de aço galvanizado, de 5,5 mm de diâmetro e 76 mm de comprimento. Inclusive fita autocolante para vedação de juntas.
Inclui: Implantação e marcação de eixos. Preparação e corte dos painéis. Fixação dos painéis à estrutura. Colocação da fita de vedação.
Critério de medição de projecto: Superfície medida segundo documentação gráfica de Projecto, sem deduzir aberturas menores que 1 m² e descontando, nas aberturas de superfície maior de 1 m², o excesso sobre 1 m².
Critério de medição de obra: Medir-se-á a superfície realmente executada segundo especificações de Projecto, sem deduzir aberturas menores que 1 m² e descontando, nas aberturas de superfície maior de 1 m², o excesso sobre 1 m².

| Código | Un | Descrição | Rendimento | Preço | Importância |
|---|---|---|---|---|---|
| mt07tdm060b | m² | Painel estrutural contraplacado de madeira de pinho insigne (Pinus radiata), para utilização exterior, segundo NP EN 636, de 18 mm de espessura, com bordos rectos, Euroclasse D-s2, d0 de reacção ao fogo, segundo NP EN 13501-1, classe E1 em emissão de formaldeído, segundo NP EN 13986. (material) | 2 | 17.02 | 34.040 |
| mt13pst110a | Ud | Parafuso autoperfurante de cabeça escareada, de aço galvanizado, de 5,5 mm de diâmetro e 76 mm de comprimento. (material) | 16.667 | 0.17 | 2.833 |
| mt15pdr090a | kg | Primário incolor, para melhorar a aderência das fitas adesivas com adesivo acrílico sobre suportes porosos. (material) | 0.005 | 42.49 | 0.212 |
| mt15pdr050c | m | Fita autocolante, de polietileno, com adesivo acrílico sem dissolventes, armadura de polietileno e película de separação de papel siliconado, de 0,34 mm de espessura e 60 mm de largura, intervalo de temperatura de trabalho de -40 a 80°C, para a vedação nos encontros dos painéis e para a fixação e a vedação de lâminas impermeabilizantes e para o controlo do vapor, fornecida em rolos de 25 m de comprimento. (material) | 0.45 | 1.53 | 0.689 |
| mo048 | h | Oficial de 1ª montador de estruturas de madeira. (mão de obra) | 0.396 | 23.64 | 9.361 |
| mo095 | h | Ajudante de montador de estruturas de madeira. (mão de obra) | 0.202 | 23.07 | 4.660 |
| % | % | Custos directos complementares | 2 % | 51.795 | 1.036 |
|  |  | Custos directos |  |  | 52.831 |

Resíduos:
- colocação: mt07tdm060b; factor de resíduo 0.0070341
- colocação: mt13pst110a Parafuso autoperfurante de cabeça escareada, de aço galvanizado, de 5,5 mm de diâmetro e 76 mm de comprimento; factor de resíduo 0.00475862
- colocação: mt15pdr090a Primário incolor, para melhorar a aderência das fitas adesivas com adesivo acrílico sobre suportes porosos; factor de resíduo 0.035
- colocação: mt15pdr050c; factor de resíduo 0.044

## Recursos

**mt07tdm060b** m² Painel estrutural contraplacado de madeira de pinho insigne (Pinus radiata)
Dados técnicos: Custo energético 244.377 MJ; Emissão de CO2 0.573 kg; Código LER 17 02 01; Massa do elemento 8.3 kg; Volume 0.007545 m3
Resíduos:
- embalagem: re170203 Plástico. (componente de resíduo); rendimento 0.033 kg; Código LER 17 02 03; Massa do elemento 1 kg; Volume 0.001667 m3

**mt13pst110a** Ud Parafuso autoperfurante de cabeça escareada, de aço galvanizado, de 5,5 mm de diâmetro e 76 mm de comprimento
Dados técnicos: Custo energético 0.370 MJ; Emissão de CO2 0.038 kg; Código LER 17 04 05; Massa do elemento 0.0145 kg; Volume 0.000007 m3
Resíduos:
- embalagem: re150101 Embalagens de papel e cartão. (componente de resíduo); rendimento 0.001 kg; Código LER 15 01 01; Massa do elemento 1 kg; Volume 0.001333 m3

**mt15pdr090a** kg Primário incolor, para melhorar a aderência das fitas adesivas com adesivo acrílico sobre suportes porosos
Dados técnicos: Custo energético 88.520 MJ; Emissão de CO2 4.792 kg; Código LER 17 09 04; Massa do elemento 1 kg; Volume 0.000667 m3
Resíduos:
- embalagem: re170203 Plástico; rendimento 0.003 kg

**mt15pdr050c** m Fita autocolante
Dados técnicos: Custo energético 8.037 MJ; Emissão de CO2 0.018 kg; Código LER 17 02 03; Massa do elemento 0.019 kg; Volume 0.000032 m3
Resíduos:
- embalagem: re170201 Madeira. (componente de resíduo); rendimento 0.04 kg; Código LER 17 02 01; Massa do elemento 1 kg; Volume 0.000909 m3
