# Enchimento e nivelação com argamassa do tipo Grout

- Propriedade do ficheiro: CYPE Ingenieros S.A.
- Formato: FIEBDC-3/2016
- Programa: Generador de precios de la construcción. CYPE Ingenieros, S.A.
- Data: 15/06/2024
- Moeda: EUR
- Custos indirectos: 3 %
- IVA: 23 %

## E Estruturas

### EH Betão armado

#### EHY Reparações

**EHY080** m² Enchimento e nivelação com argamassa do tipo Grout.
Enchimento e nivelação de 50 mm de espessura com argamassa cimentícia fluida de retracção compensada, composta de cimento, aditivos especiais e inertes seleccionados, isenta de cloretos, para utilização geral, e inerte silício de granulometria compreendida entre 4 e 12 mm, como carga mineral seleccionada, de aplicação em grandes volumes, sobre a superfície de um elemento estrutural de betão endurecido.
Inclui: Marcação. Limpeza da superfície suporte. Preparação da mistura. Descarga da camada de argamassa. Cura da argamassa. Limpeza dos restos gerados.
Critério de medição de projecto: Superfície medida segundo documentação gráfica de Projecto.
Critério de medição de obra: Medir-se-á a superfície realmente executada segundo especificações de Projecto.

| Código | Un | Descrição | Rendimento | Preço | Importância |
|---|---|---|---|---|---|
| mt09reh360c | kg | Argamassa cimentícia fluida de retracção compensada, composta de cimento, aditivos especiais e inertes seleccionados, isenta de cloretos, para utilização geral, para ancoragens e enchimentos de 5 a 50 mm de espessura, segundo NP EN 1504-6. (material) | 80 | 0.49 | 39.200 |
| mt09reh361b | kg | Inerte silício de granulometria compreendida entre 4 e 12 mm, como carga mineral seleccionada, de aplicação em grandes volumes, para a confecção de argamassas tipo Grout. (material) | 40 | 0.34 | 13.600 |
| mt08aaa010a | m³ | Água. (material) | 0.01 | 1.5 | 0.015 |
| mo020 | h | Oficial de 1ª construção. (mão de obra) | 0.345 | 22.68 | 7.825 |
| mo113 | h | Operário não qualificado construção. (mão de obra) | 0.345 | 21.45 | 7.400 |
| % | % | Custos directos complementares | 2 % | 68.040 | 1.361 |
|  |  | Custos directos |  |  | 69.401 |

Resíduos:
- colocação: mt09reh360c; factor de resíduo 0.0063
- colocação: mt09reh361b; factor de resíduo 0.009

## Recursos

**mt09reh360c** kg Argamassa cimentícia fluida de retracção compensada
Dados técnicos: Custo energético 7.204 MJ; Emissão de CO2 0.454 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt09reh361b** kg Inerte silício de granulometria compreendida entre 4 e 12 mm
Dados técnicos: Custo energético 0.075 MJ; Emissão de CO2 0.004 kg; Código LER 01 04 08; Massa do elemento 1 kg; Volume 0.000667 m3

**mt08aaa010a** m³ Água
Dados técnicos: Custo energético 60.000 MJ; Emissão de CO2 30.000 kg
