# Padieira de madeira serrada

- Propriedade do ficheiro: CYPE Ingenieros S.A.
- Formato: FIEBDC-3/2016
- Programa: Generador de precios de la construcción. CYPE Ingenieros, S.A.
- Data: 23/05/2024
- Moeda: EUR
- Custos indirectos: 3 %
- IVA: 23 %

## F Fachadas, divisões e protecções

### FC Padieiras, lintéis e caixas de estores

#### FCM De madeira

**FCM010** m Padieira de madeira serrada.
Padieira de madeira serrada de pinho silvestre (Pinus sylvestris), com certificado PEFC, acabamento polido, de 30x30 cm de secção e até 6 m de comprimento, para aplicações estruturais, classe resistente C18 segundo EN 338 e EN 1912 e protecção contra agentes bióticos que corresponde com a classe de penetração NP5 e NP6 (em todo o alburno e até 6 mm no durame exposto) segundo EN 351-1, apoiada sobre as ombreiras.
Inclui: Limpeza e preparação do plano de apoio. Marcação do nível de apoio da padieira. Colocação da padieira. Aprumo e nivelamento. Execução das uniões.
Critério de medição de projecto: Comprimento medido segundo documentação gráfica de Projecto, incluindo as entregas nos apoios.
Critério de medição de obra: Medir-se-á o comprimento realmente executado segundo especificações de Projecto, incluindo as entregas nos apoios.

| Código | Un | Descrição | Rendimento | Preço | Importância |
|---|---|---|---|---|---|
| mt07mee050uul | m³ | Madeira serrada de pinho silvestre (Pinus sylvestris), com certificado PEFC, com acabamento polido, para padieira de 30x30 cm de secção e até 6 m de comprimento, para aplicações estruturais, classe resistente C18 segundo EN 338 e EN 1912 e protecção contra agentes bióticos que corresponde com a classe de penetração NP5 e NP6 (em todo o alburno e até 6 mm no durame exposto) segundo EN 351-1, trabalhada em oficina. (material) | 0.09 | 562.49 | 50.624 |
| mo017 | h | Oficial de 1ª carpinteiro. (mão de obra) | 0.721 | 23.03 | 16.605 |
| mo058 | h | Ajudante de carpinteiro. (mão de obra) | 0.36 | 22.27 | 8.017 |
| % | % | Custos directos complementares | 2 % | 75.246 | 1.505 |
|  |  | Custos directos |  |  | 76.751 |

Resíduos:
- colocação: mt07mee050uul; factor de resíduo 0.0015

## Recursos

**mt07mee050uul** m³ Madeira serrada de pinho silvestre (Pinus sylvestris)
Dados técnicos: Custo energético 17005.075 MJ; Emissão de CO2 -501.408 kg; Código LER 17 02 01; Massa do elemento 380 kg; Volume 0.345455 m3
Resíduos:
- embalagem: re170203 Plástico. (componente de resíduo); rendimento 0.04 kg; Código LER 17 02 03; Massa do elemento 1 kg; Volume 0.001667 m3
