# Fachada dupla, de chapa perfilada de aço com isolamento intermédio

- Propriedade do ficheiro: CYPE Ingenieros S.A.
- Formato: FIEBDC-3/2016
- Programa: Generador de precios de la construcción. CYPE Ingenieros, S.A.
- Data: 15/06/2024
- Moeda: EUR
- Custos indirectos: 3 %
- IVA: 23 %

## F Fachadas, divisões e protecções

### FL Fachadas ligeiras

#### FLA De chapas de aço e painéis sandwich

**FLA020** m² Fachada dupla, de chapa perfilada de aço com isolamento intermédio.
Parede dupla de fachada, formada por folha interior de bandeja lisa de aço galvanizado, com encaixe simétrico, de 82 mm de altura e 0,6 mm de espessura, colocada em posição horizontal e fixada mecanicamente a uma estrutura portante ou auxiliar, isolamento de manta ligeira de lã de vidro, de 100 mm de espessura, segundo EN 13162, resistência térmica 2,25 m²°C/W, condutibilidade térmica 0,044 W/(m°C) e folha exterior de chapa perfilada de aço galvanizado, de 0,6 mm de espessura, entre 40 e 50 mm de altura do perfil, entre 250 e 270 mm de distância entre-eixos, colocada em posição vertical com uma sobreposição da chapa superior de 70 mm e uma sobreposição lateral de um trapézio e fixada mecanicamente às bandejas. Inclusive acessórios de fixação das chapas.
Critérios considerados na determinação do preço da unidade de obra: O preço não inclui a estrutura suporte nem a resolução de pontos singulares.
Inclui: Marcação das bandejas. Corte, preparação e colocação das bandejas. Fixação mecânica das bandejas. Colocação do isolamento. Marcação da disposição das chapas. Corte, preparação e colocação das chapas. Fixação mecânica das chapas.
Critério de medição de projecto: Superfície medida segundo documentação gráfica de Projecto, sem duplicar esquinas nem encontros, descontando as aberturas de superfície maior de 1 m².
Critério de medição de obra: Medir-se-á a superfície realmente executada segundo especificações de Projecto, sem duplicar esquinas nem encontros, descontando as aberturas de superfície maior de 1 m².

| Código | Un | Descrição | Rendimento | Preço | Importância |
|---|---|---|---|---|---|
| mt13ccg110a | m² | Bandeja lisa de aço galvanizado, com encaixe simétrico, de 82 mm de altura, 0,6 mm de espessura e inércia entre 75 e 85 cm4, segundo NP EN 14782; para parede de fachada tipo sandwich "in situ" de bandeja metálica. (material) | 1.05 | 10.86 | 11.403 |
| mt13ccg130b | Ud | Parafuso auto-roscante de 5,5x50 mm de aço inoxidável, com anilha de EPDM de 16 mm de diâmetro. (material) | 7.49 | 0.45 | 3.371 |
| mt13ccg130a | Ud | Parafuso auto-roscante de 4,8x22 mm de aço inoxidável, com anilha de EPDM de 16 mm de diâmetro. (material) | 1.22 | 0.3 | 0.366 |
| mt16lvi010bdf | m² | Manta ligeira de lã de vidro, de 100 mm de espessura, segundo EN 13162, resistência térmica 2,25 m²°C/W, condutibilidade térmica 0,044 W/(m°C), Euroclasse A1 de reacção ao fogo segundo NP EN 13501-1, capacidade de absorção de água a curto prazo <=1 kg/m² e factor de resistência à difusão do vapor de água 1. (material) | 1.05 | 4.33 | 4.547 |
| mt13ccg100b | m² | Chapa perfilada de aço galvanizado, de 0,6 mm de espessura, entre 40 e 50 mm de altura do perfil, entre 250 e 270 mm de distância entre-eixos e inércia entre 13 e 21 cm4, segundo NP EN 14782. (material) | 1.05 | 5.75 | 6.038 |
| mq08sol020 | h | Equipamentos e elementos auxiliares para soldadura eléctrica. (equipamento) | 0.116 | 3.42 | 0.397 |
| mo051 | h | Oficial de 1ª montador de painéis metálicos. (mão de obra) | 0.425 | 23.31 | 9.907 |
| mo098 | h | Ajudante de montador de painéis metálicos. (mão de obra) | 0.425 | 22.13 | 9.405 |
| % | % | Custos directos complementares | 2 % | 45.434 | 0.909 |
|  |  | Custos directos |  |  | 46.343 |

Resíduos:
- colocação: mt13ccg110a; factor de resíduo 0.0157477
- colocação: mt13ccg130b Parafuso auto-roscante de 5,5x50 mm de aço inoxidável, com anilha de EPDM de 16 mm de diâmetro; factor de resíduo 0.00375
- colocação: mt13ccg130a Parafuso auto-roscante de 4,8x22 mm de aço inoxidável, com anilha de EPDM de 16 mm de diâmetro; factor de resíduo 0.00418605
- colocação: mt16lvi010bdf; factor de resíduo 0.06
- colocação: mt13ccg100b; factor de resíduo 0.02

## Recursos

**mt13ccg110a** m² Bandeja lisa de aço galvanizado
Dados técnicos: Custo energético 179.657 MJ; Emissão de CO2 18.208 kg; Código LER 17 04 05; Massa do elemento 7.07 kg; Volume 0.003367 m3
Resíduos:
- embalagem: re170203 Plástico. (componente de resíduo); rendimento 0.023 kg; Código LER 17 02 03; Massa do elemento 1 kg; Volume 0.001667 m3

**mt13ccg130b** Ud Parafuso auto-roscante de 5,5x50 mm de aço inoxidável, com anilha de EPDM de 16 mm de diâmetro
Dados técnicos: Custo energético 0.484 MJ; Emissão de CO2 0.070 kg; Código LER 17 04 05; Massa do elemento 0.0096 kg; Volume 0.000005 m3
Resíduos:
- embalagem: re150101 Embalagens de papel e cartão. (componente de resíduo); rendimento 0.001 kg; Código LER 15 01 01; Massa do elemento 1 kg; Volume 0.001333 m3

**mt13ccg130a** Ud Parafuso auto-roscante de 4,8x22 mm de aço inoxidável, com anilha de EPDM de 16 mm de diâmetro
Dados técnicos: Custo energético 0.220 MJ; Emissão de CO2 0.032 kg; Código LER 17 04 05; Massa do elemento 0.0043 kg; Volume 0.000002 m3
Resíduos:
- embalagem: re150101 Embalagens de papel e cartão; rendimento 0.001 kg

**mt16lvi010bdf** m² Manta ligeira de lã de vidro
Dados técnicos: Custo energético 148.885 MJ; Emissão de CO2 7.515 kg; Código LER 17 06 04; Massa do elemento 4 kg; Volume 0.006667 m3
Resíduos:
- embalagem: re170203 Plástico; rendimento 0.024 kg

**mt13ccg100b** m² Chapa perfilada de aço galvanizado
Dados técnicos: Custo energético 227.188 MJ; Emissão de CO2 20.741 kg; Código LER 17 04 05; Massa do elemento 7.07 kg; Volume 0.003367 m3
Resíduos:
- embalagem: re170203 Plástico; rendimento 0.02 kg
