# Revestimento de testa de laje com plaquetas cerâmicas face à vista

- Propriedade do ficheiro: CYPE Ingenieros S.A.
- Formato: FIEBDC-3/2016
- Programa: Generador de precios de la construcción. CYPE Ingenieros, S.A.
- Data: 11/06/2024
- Moeda: EUR
- Custos indirectos: 3 %
- IVA: 23 %

## F Fachadas, divisões e protecções

### FR Testas de laje

#### FRC De peças cerâmicas

**FRC015** m Revestimento de testa de laje com plaquetas cerâmicas face à vista.
Revestimento de testa de laje de 30 cm de altura, com plaquetas cerâmicas face à vista de elaboração mecânica, 24x7x3 cm, 0,6/ud. COLOCAÇÃO: com argamassa de alta aderência e aditivo hidrófugo para impermeabilização de argamassas ou betões.
Inclui: Preparação da superfície de apoio. Colocação das peças por fiadas a nível. Correcção de falhas das juntas e limpeza do paramento.
Critério de medição de projecto: Comprimento medido pelo seu maior desenvolvimento linear, segundo documentação gráfica de Projecto.
Critério de medição de obra: Medir-se-á, pelo seu maior desenvolvimento linear, o comprimento realmente executado segundo especificações de Projecto, incluindo o comprimento que se poderá perder em meias esquadrias.

| Código | Un | Descrição | Rendimento | Preço | Importância |
|---|---|---|---|---|---|
| mt05mmq016u60 | Ud | Plaqueta cerâmica face à vista de elaboração mecânica, 24x7x3 cm, 0,60€/ud. (material) | 15 | 0.6 | 9.000 |
| mt09moe020a | kg | Cimento cola melhorado de ligantes mistos, C2 TE, para a colocação em camada grossa do peças cerâmicas em paramentos verticais exteriores, segundo NP EN 12004 (material) | 1.05 | 0.53 | 0.557 |
| mt08adt010 | kg | Aditivo hidrófugo para impermeabilização de argamassas ou betões. (material) | 0.075 | 1.2 | 0.090 |
| mo021 | h | Oficial de 1ª construção em trabalhos auxiliares de pedreiro. (mão de obra) | 0.291 | 22.68 | 6.600 |
| mo114 | h | Operário não qualificado construção em trabalhos auxiliares de pedreiro. (mão de obra) | 0.291 | 21.45 | 6.242 |
| % | % | Custos directos complementares | 3 % | 22.489 | 0.675 |
|  |  | Custos directos |  |  | 23.164 |

Resíduos:
- colocação: mt05mmq016u60 Plaqueta cerâmica face à vista de elaboração mecânica, 24x7x3 cm, 0,60€/ud; factor de resíduo 0.0105
- colocação: mt09moe020a; factor de resíduo 0.07
- colocação: mt08adt010 Aditivo hidrófugo para impermeabilização de argamassas ou betões; factor de resíduo 0.055

## Recursos

**mt05mmq016u60** Ud Plaqueta cerâmica face à vista de elaboração mecânica, 24x7x3 cm, 0,60€/ud
Dados técnicos: Custo energético 15.557 MJ; Emissão de CO2 0.222 kg; Código LER 17 01 02; Massa do elemento 0.87 kg; Volume 0.000696 m3
Resíduos:
- embalagem: re170201 Madeira. (componente de resíduo); rendimento 0.005 kg; Código LER 17 02 01; Massa do elemento 1 kg; Volume 0.000909 m3
- embalagem: re170203 Plástico. (componente de resíduo); rendimento 0.001 kg; Código LER 17 02 03; Massa do elemento 1 kg; Volume 0.001667 m3

**mt09moe020a** kg Cimento cola melhorado de ligantes mistos
Dados técnicos: Custo energético 3.871 MJ; Emissão de CO2 0.344 kg; Código LER 17 09 04; Massa do elemento 1 kg; Volume 0.000667 m3
Resíduos:
- embalagem: re170203 Plástico; rendimento 0.003 kg

**mt08adt010** kg Aditivo hidrófugo para impermeabilização de argamassas ou betões
Dados técnicos: Custo energético 71.130 MJ; Emissão de CO2 2.824 kg; Código LER 17 09 04; Massa do elemento 1 kg; Volume 0.000667 m3
Resíduos:
- embalagem: re170203 Plástico; rendimento 0.032 kg
