# Limpeza mecânica de fachadas com água atomizada ou nebulizada

- Propriedade do ficheiro: CYPE Ingenieros S.A.
- Formato: FIEBDC-3/2016
- Programa: Generador de precios de la construcción. CYPE Ingenieros, S.A.
- Data: 23/05/2024
- Moeda: EUR
- Custos indirectos: 3 %
- IVA: 23 %

## F Fachadas, divisões e protecções

### FZ Limpeza e tratamentos superficiais

#### FZB Limpeza mecânica

**FZB030** m² Limpeza mecânica de fachadas com água atomizada ou nebulizada.
Limpeza mecânica de fachada de alvenaria de tijolos cerâmicos face à vista em estado de conservação regular, através da projecção de spray de água nebulizada (tamanho da gota de 0,5 a 1 mm) a baixa pressão (até 5 atm), pulverizando de 12 a 36 horas ininterruptamente, começando pela parte mais alta da fachada em faixas horizontais de 2 a 4 m de altura, até dissolver a sujidade superficial. Incluindo ensaios prévios necessários para ajustar os parâmetros da limpeza e evitar danos nos materiais, transporte, montagem e desmontagem de equipamento; eliminação dos detritos acumulados nas zonas inferiores através de jacto de água a baixa pressão (máximo 2 atm) e manualmente em consolas, cornijas e saliências; armazenamento, remoção e carga de restos gerados para camião ou contentor; considerando um grau de complexidade médio.
Inclui: Montagem e preparação do equipamento. Realização de ensaios para ajuste dos parâmetros de limpeza. Aplicação mecânica do jacto de água atomizada e nebulizada. Desmontagem do equipamento. Limpeza da superfície suporte. Remoção e acumulação do material projectado e os restos gerados. Carga do material projectado e os restos gerados para camião ou contentor.
Critério de medição de projecto: Superfície medida segundo documentação gráfica de Projecto.
Critério de medição de obra: Medir-se-á a superfície realmente executada segundo especificações de Projecto.

| Código | Un | Descrição | Rendimento | Preço | Importância |
|---|---|---|---|---|---|
| mt08aaa010a | m³ | Água. (material) | 0.036 | 1.5 | 0.054 |
| mq08lch020b | h | Equipamento de jacto de água à pressão, com adaptador para água atomizada ou nebulizada. (equipamento) | 0.252 | 5.94 | 1.497 |
| mo112 | h | Operário especializado construção. (mão de obra) | 0.256 | 21.98 | 5.627 |
| mo020 | h | Oficial de 1ª construção. (mão de obra) | 0.284 | 22.68 | 6.441 |
| % | % | Custos directos complementares | 2 % | 13.619 | 0.272 |
|  |  | Custos directos |  |  | 13.891 |

## Recursos

**mt08aaa010a** m³ Água
Dados técnicos: Custo energético 60.000 MJ; Emissão de CO2 30.000 kg
