# Unidade interior para produção de A.Q.S., aquecimento e arrefecimento

- Propriedade do ficheiro: CYPE Ingenieros S.A.
- Formato: FIEBDC-3/2016
- Programa: Generador de precios de la construcción. CYPE Ingenieros, S.A.
- Data: 23/05/2024
- Moeda: EUR
- Custos indirectos: 3 %
- IVA: 23 %

## I Instalações

### IB Sistemas de climatização

#### IBL Sistema VRF (Mitsubishi Electric)

**IBL640** Ud Unidade interior para produção de A.Q.S., aquecimento e arrefecimento.
Unidade interior para aquecimento, para gás R-410A, gama Ecodan para City Multi, modelo PWFY-EP100VM-E2-AU "MITSUBISHI ELECTRIC", em instalação com unidade exterior da série PUHY/PQHY, potência calorífica nominal 12,5 kW, consumo eléctrico nominal em arrefecimento 0 kW, consumo eléctrico nominal em aquecimento 0,015 kW, de 450x300x800 mm, peso 36 kg, pressão sonora 29 dBA, produção de água quente até 45°C, produção de água fria até 8°C, com kit de válvula solenóide modelo PAC-SV01PW-E de 100x370x300 mm e 4 kg.
Critérios considerados na determinação do preço da unidade de obra: O preço não inclui a canalização nem a cablagem eléctrica de alimentação.
Inclui: Marcação. Colocação e fixação. Ligação às linhas frigoríficas. Ligação à rede de condução de água. Ligação à rede eléctrica. Colocação em funcionamento.
Critério de medição de projecto: Número de unidades previstas, segundo documentação gráfica de Projecto.
Critério de medição de obra: Medir-se-á o número de unidades realmente executadas segundo especificações de Projecto.

| Código | Un | Descrição | Rendimento | Preço | Importância |
|---|---|---|---|---|---|
| mt42mee290d | Ud | Unidade interior para aquecimento, para gás R-410A, gama Ecodan para City Multi, modelo PWFY-EP100VM-E2-AU "MITSUBISHI ELECTRIC", em instalação com unidade exterior da série PUHY/PQHY, potência calorífica nominal 12,5 kW, consumo eléctrico nominal em arrefecimento 0,015 kW, consumo eléctrico nominal em aquecimento 0,015 kW, de 450x300x800 mm, peso 36 kg, pressão sonora 29 dBA, produção de água quente até 45°C, produção de água fria até 8°C, com kit de válvula solenóide modelo PAC-SV01PW-E de 100x370x300 mm e 4 kg. (material) | 1 | 3726 | 3726.000 |
| mo005 | h | Oficial de 1ª instalador de ar condicionado. (mão de obra) | 1.073 | 23.31 | 25.012 |
| mo104 | h | Ajudante de instalador de ar condicionado. (mão de obra) | 1.073 | 22.09 | 23.703 |
| % | % | Custos directos complementares | 2 % | 3774.715 | 75.494 |
|  |  | Custos directos |  |  | 3850.209 |

## Recursos

**mt42mee290d** Ud Unidade interior para aquecimento
Dados técnicos: Custo energético 1661.526 MJ; Emissão de CO2 113.691 kg
Resíduos:
- embalagem: re150101 Embalagens de papel e cartão. (componente de resíduo); rendimento 0.18 kg; Código LER 15 01 01; Massa do elemento 1 kg; Volume 0.001333 m3
- embalagem: re170203 Plástico. (componente de resíduo); rendimento 0.09 kg; Código LER 17 02 03; Massa do elemento 1 kg; Volume 0.001667 m3
