# Ascensor monta-camas

- Propriedade do ficheiro: CYPE Ingenieros S.A.
- Formato: FIEBDC-3/2016
- Programa: Generador de precios de la construcción. CYPE Ingenieros, S.A.
- Data: 15/06/2024
- Moeda: EUR
- Custos indirectos: 3 %
- IVA: 23 %

## I Instalações

### IT Transporte

#### ITO Ascensores para hospitais

**ITO020** Ud Ascensor monta-camas.
Fornecimento e instalação completa de ascensor monta-camas, eléctrico sem casa das máquinas, com sistema de tracção sem redutor e curva de aceleração e desaceleração progressiva, de 4 paragens, com cabina de 1600 kg de carga nominal com capacidade para 21 pessoas, 1 m/s de velocidade, 1400 mm de largura, 2400 mm de profundidade e 2250 mm de altura, manobra colectiva de subida e descida simples, nivel de trânsito elevado, embarque simples, nível básico de qualidade e porta de correr automática de aço inoxidável de 1000 mm de largura e 2000 mm de altura. Inclusive material para a formação das paragens de cabina. Totalmente montado, ligado e testado.
Inclui: Marcação de guias e níveis. Colocação dos pontos de fixação. Instalação das lâmpadas de iluminação da abertura. Montagem de guias, cabos de tracção e passa-cabos. Colocação dos amortecedores do fosso. Colocação de contrapesos. Colocação das portas de acesso. Montagem do grupo tractor. Montagem do quadro e ligação do cabo de manobra. Montagem do caixilho, o chassis e as portas de cabina com os seus acabamentos. Instalação do limitador de velocidade e do para-quedas. Instalação das botoneiras de piso e de cabina. Instalação do selector de paragens. Ligação com a rede eléctrica. Instalação da linha telefónica e dos sistemas de segurança. Realização de ensaios.
Critério de medição de projecto: Número de unidades previstas, segundo documentação gráfica de Projecto.
Critério de medição de obra: Medir-se-á o número de unidades realmente executadas segundo especificações de Projecto.

| Código | Un | Descrição | Rendimento | Preço | Importância |
|---|---|---|---|---|---|
| mt39mon020Qa | Ud | Cabina de 1600 kg de carga nominal com capacidade para 21 pessoas, 1 m/s de velocidade, 1400 mm de largura, 2400 mm de profundidade e 2250 mm de altura, manobra colectiva de subida e descida simples, nivel de trânsito elevado, embarque simples, nível básico de qualidade e porta de correr automática de aço inoxidável de 1000 mm de largura e 2000 mm de altura, para ascensor eléctrico monta-camas. (material) | 1 | 34145.84 | 34145.840 |
| mt39mon110h | Ud | Material para a formação de paragem de cabine de ascensor eléctrico monta-camas, manobra colectiva de subida e descida simples, nivel de trânsito elevado, com portas de acesso de correr de aço inoxidável de 1000 mm de largura e 2000 mm de altura. (material) | 4 | 1697.93 | 6791.720 |
| mo016 | h | Oficial de 1ª instalador de aparelhos elevatórios. (mão de obra) | 245.608 | 23.31 | 5725.122 |
| mo085 | h | Ajudante de instalador de aparelhos elevatórios. (mão de obra) | 245.608 | 22.09 | 5425.481 |
| % | % | Custos directos complementares | 2 % | 52088.163 | 1041.763 |
|  |  | Custos directos |  |  | 53129.926 |

## Recursos

**mt39mon020Qa** Ud Cabina de 1600 kg de carga nominal com capacidade para 21 pessoas
Dados técnicos: Custo energético 29004.378 MJ; Emissão de CO2 2687.635 kg
Resíduos:
- embalagem: re150101 Embalagens de papel e cartão. (componente de resíduo); rendimento 0.7 kg; Código LER 15 01 01; Massa do elemento 1 kg; Volume 0.001333 m3
