# Caixa de admissão

- Propriedade do ficheiro: CYPE Ingenieros S.A.
- Formato: FIEBDC-3/2016
- Programa: Generador de precios de la construcción. CYPE Ingenieros, S.A.
- Data: 30/08/2024
- Moeda: EUR
- Custos indirectos: 3 %
- IVA: 23 %

## I Instalações

### IV Ventilação

#### IVM Ventilação mecânica

**IVM034** Ud Caixa de admissão.
Caixa de extracção composta por ventilador centrífugo de dupla aspiração, com turbina de pás curvadas para a frente accionada através correia de transmissão, motor para alimentação monofásica a 230 V e 50 Hz de frequência, com protecção térmica, isolamento classe F, grau de protecção IP55, carcaça exterior de aço galvanizado a quente, interruptor on/off, pressostato e variador de frequência, de potência nominal 370 W, caudal máximo 2 m³/h, nível de pressão sonora 44 dBA, com boca de entrada lateral para ligação a conduta de extracção de 400 mm de diâmetro e boca de saída lateral em linha de 400 mm de diâmetro; instalação no extremo exterior da conduta de admissão (boca de admissão). Inclusive acessórios e elementos de fixação.
Inclui: Marcação. Colocação e fixação. Ligação e verificação do seu correcto funcionamento.
Critério de medição de projecto: Número de unidades previstas, segundo documentação gráfica de Projecto.
Critério de medição de obra: Medir-se-á o número de unidades realmente executadas segundo especificações de Projecto.

| Código | Un | Descrição | Rendimento | Preço | Importância |
|---|---|---|---|---|---|
| mt42svs330a | Ud | Caixa de extracção composta por ventilador centrífugo de dupla aspiração, com turbina de pás curvadas para a frente accionada através correia de transmissão, motor para alimentação monofásica a 230 V e 50 Hz de frequência, com protecção térmica, isolamento classe F, grau de protecção IP55, carcaça exterior de aço galvanizado a quente, interruptor on/off, pressostato e variador de frequência, de potência nominal 370 W, caudal máximo 2 m³/h, nível de pressão sonora 44 dBA, com boca de entrada lateral para ligação a conduta de extracção de 400 mm de diâmetro e boca de saída lateral em linha de 400 mm de diâmetro. (material) | 1 | 4887.59 | 4887.590 |
| mt42svs910i | Ud | Acessórios e elementos de fixação de caixa de extracção. (material) | 1 | 153.32 | 153.320 |
| mo011 | h | Oficial de 1ª montador. (mão de obra) | 0.13 | 23.31 | 3.030 |
| mo080 | h | Ajudante de montador. (mão de obra) | 0.13 | 22.13 | 2.877 |
| % | % | Custos directos complementares | 2 % | 5046.817 | 100.936 |
|  |  | Custos directos |  |  | 5147.753 |

## Recursos

**mt42svs330a** Ud Caixa de extracção composta por ventilador centrífugo de dupla aspiração
Dados técnicos: Custo energético 1037.154 MJ; Emissão de CO2 98.881 kg
Resíduos:
- embalagem: re150101 Embalagens de papel e cartão. (componente de resíduo); rendimento 1.584 kg; Código LER 15 01 01; Massa do elemento 1 kg; Volume 0.001333 m3
