# Camada final de argamassa de cimento sobre camada base, em paramento exterior

- Propriedade do ficheiro: CYPE Ingenieros S.A.
- Formato: FIEBDC-3/2016
- Programa: Generador de precios de la construcción. CYPE Ingenieros, S.A.
- Data: 09/09/2024
- Moeda: EUR
- Custos indirectos: 3 %
- IVA: 23 %

## R Revestimentos

### RB Argamassas industriais para rebocos

#### RBE Argamassas de cimento

**RBE030** m² Camada final de argamassa de cimento sobre camada base, em paramento exterior.
Camada final de argamassa de cimento, tipo GP CSIII W2, segundo EN 998-1, cor branca, de 5 mm de espessura, com acabamento liso, aplicada manualmente, sobre camada base de argamassa, em paramento exterior, horizontal.
Critérios considerados na determinação do preço da unidade de obra: O preço inclui a protecção dos elementos da envolvente que possam ser afectados durante os trabalhos e a resolução de pontos singulares, mas não inclui a camada base de argamassa.
Inclui: Disposição dos panos de trabalho. Preparação da argamassa. Aplicação da argamassa. Realização de juntas e pontos singulares. Execução do acabamento. Cura da argamassa.
Critério de medição de projecto: Superfície medida segundo documentação gráfica de Projecto, descontando as aberturas de superfície maior de 1 m², adicionando em alternativa a superfície da parte interior da abertura. Nas aberturas que não se deduzam, estão incluídos os trabalhos de realizar a superfície interior da abertura.
Critério de medição de obra: Medir-se-á a superfície realmente executada segundo especificações de Projecto, descontando as aberturas de superfície maior de 1 m², adicionando em alternativa a superfície da parte interior da abertura. Nas aberturas que não se deduzam, estão incluídos os trabalhos de realizar a superfície interior da abertura.

| Código | Un | Descrição | Rendimento | Preço | Importância |
|---|---|---|---|---|---|
| mt08aaa010a | m³ | Água. (material) | 0.005 | 1.5 | 0.008 |
| mt28esc070d | kg | Argamassa de cimento, tipo GP CSIII W2, segundo EN 998-1, para utilização em interiores ou em exteriores, cor branca, composta por cimento branco, pó de mármore, aditivos hidrofugantes e aditivos orgânicos e inorgânicos específicos, fornecida em sacos. (material) | 8.5 | 0.23 | 1.955 |
| mt27wav020a | m | Fita adesiva de pintor, de 25 mm de largura. (material) | 1 | 0.1 | 0.100 |
| mo039 | h | Oficial de 1ª rebocador. (mão de obra) | 0.76 | 22.68 | 17.237 |
| mo111 | h | Operário especializado rebocador. (mão de obra) | 0.389 | 22.36 | 8.698 |
| % | % | Custos directos complementares | 4 % | 27.998 | 1.120 |
|  |  | Custos directos |  |  | 29.118 |

Resíduos:
- colocação: mt28esc070d; factor de resíduo 0.0198
- colocação: mt27wav020a Fita adesiva de pintor, de 25 mm de largura; factor de resíduo 0.0441176

## Recursos

**mt08aaa010a** m³ Água
Dados técnicos: Custo energético 60.000 MJ; Emissão de CO2 30.000 kg

**mt28esc070d** kg Argamassa de cimento
Dados técnicos: Custo energético 3.345 MJ; Emissão de CO2 0.258 kg; Código LER 17 01 01; Massa do elemento 1 kg; Volume 0.000667 m3
Resíduos:
- embalagem: re150101 Embalagens de papel e cartão. (componente de resíduo); rendimento 0.009 kg; Código LER 15 01 01; Massa do elemento 1 kg; Volume 0.001333 m3

**mt27wav020a** m Fita adesiva de pintor, de 25 mm de largura
Dados técnicos: Custo energético 0.002 MJ; Emissão de CO2 0.003 kg; Código LER 20 01 01; Massa do elemento 0.0034 kg; Volume 0.000005 m3
