# Guarda urbana modular

- Propriedade do ficheiro: CYPE Ingenieros S.A.
- Formato: FIEBDC-3/2016
- Programa: Generador de precios de la construcción. CYPE Ingenieros, S.A.
- Data: 22/05/2024
- Moeda: EUR
- Custos indirectos: 3 %
- IVA: 23 %

## U Infra-estruturas no logradouro

### UM Mobiliário urbano

#### UMQ Protecções pedonais

**UMQ030** Ud Guarda urbana modular.
Guarda urbana modular de aço laminado a quente, para protecção de peões, de 2,00x0,90 m, composta de corpo de guarda de grade encruzada, caixilho de barra metálica de 50x8 mm, remate inferior de angular de 35x35 mm e corrimão de meia cana maciça, de; placas de ancoragem e parafusos de aço zincado com rebites para ocultar os parafusos. Protecção do conjunto através de galvanização a quente de grande resistência antioxidante; tratamento desengordurante e fosfatado; lacado em estufa com poliéster ferro-texturado. Máxima aderência do revestimento exterior. Totalmente montada em obra.
Inclui: Marcação de alinhamentos e níveis. Colocação e fixação das peças.
Critério de medição de projecto: Número de unidades previstas, segundo documentação gráfica de Projecto.
Critério de medição de obra: Medir-se-á o número de unidades realmente executadas segundo especificações de Projecto.

| Código | Un | Descrição | Rendimento | Preço | Importância |
|---|---|---|---|---|---|
| mt26aae025d | m | Guarda modular de aço laminado a quente, de 2,00x0,90 m, acabamento em cor vermelho ferrite, com textura férrea, inclusive complementos e acessórios de montagem. (material) | 2 | 225.14 | 450.280 |
| mo041 | h | Oficial de 1ª construção de obra civil. (mão de obra) | 0.807 | 22.68 | 18.303 |
| mo087 | h | Ajudante de construção de obra civil. (mão de obra) | 0.807 | 22.13 | 17.859 |
| % | % | Custos directos complementares | 2 % | 486.442 | 9.729 |
|  |  | Custos directos |  |  | 496.171 |
