# Reabilitação energética de cobertura inclinada, com isolamento térmico pelo exterior. Sistema "ROCKWOOL"

- Propriedade do ficheiro: CYPE Ingenieros S.A.
- Formato: FIEBDC-3/2016
- Programa: Generador de precios de la construcción. CYPE Ingenieros, S.A.
- Data: 15/06/2024
- Moeda: EUR
- Custos indirectos: 3 %
- IVA: 23 %

## Z Reabilitação energética

### ZH Paramentos horizontais: adição de isolamento térmico

#### ZHI Sistemas de isolamento pelo exterior de cobertura inclinada

**ZHI012** m² Reabilitação energética de cobertura inclinada, com isolamento térmico pelo exterior. Sistema "ROCKWOOL".
Reabilitação energética de cobertura inclinada com uma pendente média de 30% a menos de 20 m de altura, com isolamento térmico pelo exterior, prévia desmontagem da camada de revestimento de telha cerâmica canudo, colocada com argamassa, com meios manuais e carga manual para camião ou contentor. Sistema "ROCKWOOL". BARREIRA DE VAPOR: filme de polietileno de baixa densidade (LDPE) aderido ao suporte; RIPADO DE MADEIRA: uma primeira fiada de ripas de 25x50 mm de secção, de madeira de pinheiro-bravo (Pinus pinaster), tratada em autoclave, com classe de risco 4, segundo NP EN 335, acabamento escovado, com humidade inferior a 20%, uma segunda fiada de ripas de 25x35 mm de secção, de madeira de pinheiro-bravo (Pinus pinaster), tratada em autoclave, com classe de risco 4, segundo NP EN 335, acabamento escovado, com humidade inferior a 20% e uma terceira fiada de ripas de 25x25 mm de secção, de madeira de pinheiro-bravo (Pinus pinaster), tratada em autoclave, com classe de risco 4, segundo NP EN 335, acabamento escovado, com humidade inferior a 20%, formando uma caixa de ar ventilada por cima do isolamento; ISOLAMENTO TÉRMICO: painel semi-rígido de lã de rocha vulcânica Sonorock Plus "ROCKWOOL", segundo EN 13162, não revestido, de 40 mm de espessura, resistência térmica 1,2 m²°C/W, condutibilidade térmica 0,033 W/(m°C), colocado entre o ripado para a montagem da cobertura, fixado mecanicamente ao suporte; IMPERMEABILIZAÇÃO: lâmina impermeabilizante, flexível e difusora de vapor de água; REVESTIMENTO: telhas lusa cerâmicas, acabamento com engobe cor vermelho, 47,5x28,2 cm, fixadas com parafusos rosca-madeira sobre ripas de madeira. Inclusive ripas de madeira para evitar o deslizamento dos painéis isolantes de cobertura, parafusos para a fixação das ripas ao suporte, resolução de pontos singulares e peças especiais da cobertura.
Inclui: Desmontagem dos elementos. Remoção e armazenamento do material desmontado. Limpeza dos restos da obra. Carga do material desmontado e restos de obra para camião ou contentor. Marcação. Colocação da barreira de vapor. Cravagem da primeira fiada de ripas. Corte e preparação do isolamento. Colocação do isolamento. Fixação mecânica do isolamento entre as ripas. Colocação da membrana impermeabilizante. Cravagem da segunda fiada de ripas sobre a primeira. Cravagem de uma terceira fiada de ripas de menor esquadria, perpendicular às anteriores. Fixação das telhas sobre as ripas com parafusos. Execução de cumeeiras, rincões, beirados e bordas livres.
Critério de medição de projecto: Superfície medida segundo documentação gráfica de Projecto.
Critério de medição de obra: Medir-se-á a superfície realmente executada segundo especificações de Projecto.

| Código | Un | Descrição | Rendimento | Preço | Importância |
|---|---|---|---|---|---|
| mt15var010a | m² | Barreira de vapor de filme de polietileno de baixa densidade (LDPE), de 0,1 mm de espessura e 100 g/m² de massa superficial. (material) | 1.05 | 0.6 | 0.630 |
| mt07mee203eb | m | Ripa de 25x50 mm de secção, de madeira de pinheiro-bravo (Pinus pinaster), tratada em autoclave, com classe de risco 4, segundo NP EN 335, acabamento escovado, com humidade inferior a 20%. (material) | 1.75 | 1.33 | 2.328 |
| mt16lrw030Bbt | m² | Painel semi-rígido de lã de rocha vulcânica Sonorock Plus "ROCKWOOL", segundo EN 13162, não revestido, de 40 mm de espessura, resistência térmica 1,2 m²°C/W, condutibilidade térmica 0,033 W/(m°C), Euroclasse A1 de reacção ao fogo segundo NP EN 13501-1, densidade 50 kg/m³, capacidade de absorção de água a curto prazo <=1 kg/m², calor específico 840 J/kgK e factor de resistência à difusão do vapor de água 1. (material) | 1.05 | 7.7 | 8.085 |
| mt16aaa020eg | Ud | Fixação mecânica para painéis isolantes de lã de rocha, colocados directamente sobre a superfície suporte. (material) | 5 | 0.21 | 1.050 |
| mt15rev100a | m² | Lâmina impermeabilizante, flexível e difusora de vapor de água, composta por uma folha de poliolefina, com ambas as faces revestidas de véu fibroso, de 0,45 mm de espessura e 135 g/m², fornecida em rolos de 1,5 m de largura e 50 m de comprimento, segundo EN 13956. (material) | 1.05 | 2.6 | 2.730 |
| mt15var020 | m | Fita flexível de butilo, adesiva em ambas as faces, para a realização de ligações e vedações entre lâminas de poliolefinas. (material) | 0.2 | 4.05 | 0.810 |
| mt07mee203ec | m | Ripa de 25x35 mm de secção, de madeira de pinheiro-bravo (Pinus pinaster), tratada em autoclave, com classe de risco 4, segundo NP EN 335, acabamento escovado, com humidade inferior a 20%. (material) | 1.75 | 0.93 | 1.628 |
| mt07mee203ea | m | Ripa de 25x25 mm de secção, de madeira de pinheiro-bravo (Pinus pinaster), tratada em autoclave, com classe de risco 4, segundo NP EN 335, acabamento escovado, com humidade inferior a 20%. (material) | 3.5 | 0.67 | 2.345 |
| mt13blw131 | Ud | Parafuso para fixação de elementos de madeira. (material) | 10 | 0.11 | 1.100 |
| mt13tmb010lm | Ud | Telha lusa cerâmica, acabamento com engobe cor vermelho, 47,5x28,2 cm, segundo EN 1304. (material) | 12.985 | 2.42 | 31.424 |
| mt13tmb011lm | Ud | Telhão cerâmico, acabamento com engobe cor vermelho, 44x28,5x10,5 cm, para telhas lusa, segundo EN 1304. (material) | 0.58 | 11.24 | 6.519 |
| mt13tmb015lm | Ud | Telha de ventilação cerâmica, acabamento com engobe cor vermelho, 47,5x28,2x7,5 cm, para telhas lusa, segundo EN 1304. (material) | 0.1 | 45.8 | 4.580 |
| mt13blw103 | Ud | Parafuso rosca-madeira para fixação de telhas em ripa. (material) | 4.5 | 0.06 | 0.270 |
| mo020 | h | Oficial de 1ª construção. (mão de obra) | 1.312 | 22.68 | 29.756 |
| mo113 | h | Operário não qualificado construção. (mão de obra) | 1.794 | 21.45 | 38.481 |
| mo054 | h | Oficial de 1ª montador de isolamentos. (mão de obra) | 0.109 | 23.31 | 2.541 |
| mo101 | h | Ajudante de montador de isolamentos. (mão de obra) | 0.109 | 22.13 | 2.412 |
| % | % | Custos directos complementares | 2 % | 136.689 | 2.734 |
|  |  | Custos directos |  |  | 139.423 |

Resíduos:
- colocação: mt15var010a; factor de resíduo 0.06
- colocação: mt07mee203eb; factor de resíduo 0.014
- colocação: mt16lrw030Bbt; factor de resíduo 0.05592
- colocação: mt15rev100a; factor de resíduo 0.07
- colocação: mt07mee203ec; factor de resíduo 0.014
- colocação: mt07mee203ea; factor de resíduo 0.014
- colocação: mt13blw131 Parafuso para fixação de elementos de madeira; factor de resíduo 0.005
- colocação: mt13tmb010lm Telha lusa cerâmica, acabamento com engobe cor vermelho, 47,5x28,2 cm, segundo EN 1304; factor de resíduo 0.037127
- colocação: mt13tmb011lm Telhão cerâmico, acabamento com engobe cor vermelho, 44x28,5x10,5 cm, para telhas lusa, segundo EN 1304; factor de resíduo 0.0196
- colocação: mt13tmb015lm Telha de ventilação cerâmica, acabamento com engobe cor vermelho, 47,5x28,2x7,5 cm, para telhas lusa, segundo EN 1304; factor de resíduo 0.0196
- demolição: ruo170101 Betão (betões, argamassas e pré-fabricados). (componente de resíduo); rendimento 57 kg; Código LER 17 01 01; Massa do elemento 1 kg; Volume 0.000667 m3
- demolição: ruo170103 Ladrilhos, telhas e materiais cerâmicos. (componente de resíduo); rendimento 49.664 kg; Código LER 17 01 03; Massa do elemento 1 kg; Volume 0.0008 m3

## Recursos

**mt15var010a** m² Barreira de vapor de filme de polietileno de baixa densidade (LDPE)
Dados técnicos: Custo energético 14.933 MJ; Emissão de CO2 0.563 kg; Código LER 17 06 04; Massa do elemento 0.092 kg; Volume 0.000153 m3
Resíduos:
- embalagem: re170203 Plástico. (componente de resíduo); rendimento 0.024 kg; Código LER 17 02 03; Massa do elemento 1 kg; Volume 0.001667 m3

**mt07mee203eb** m Ripa de 25x50 mm de secção
Dados técnicos: Custo energético 43.681 MJ; Emissão de CO2 -0.687 kg; Código LER 17 02 01; Massa do elemento 0.52 kg; Volume 0.000473 m3
Resíduos:
- embalagem: re170203 Plástico; rendimento 0.002 kg

**mt16lrw030Bbt** m² Painel semi-rígido de lã de rocha vulcânica Sonorock Plus "ROCKWOOL"
Dados técnicos: Custo energético 28.917 MJ; Emissão de CO2 1.762 kg; Código LER 17 06 04; Massa do elemento 2 kg; Volume 0.003333 m3
Resíduos:
- embalagem: re170203 Plástico; rendimento 0.025 kg

**mt16aaa020eg** Ud Fixação mecânica para painéis isolantes de lã de rocha, colocados directamente sobre a superfície suporte
Dados técnicos: Custo energético 0.233 MJ; Emissão de CO2 0.071 kg
Resíduos:
- embalagem: re150101 Embalagens de papel e cartão. (componente de resíduo); rendimento 0.072 kg; Código LER 15 01 01; Massa do elemento 1 kg; Volume 0.001333 m3

**mt15rev100a** m² Lâmina impermeabilizante
Dados técnicos: Custo energético 17.923 MJ; Emissão de CO2 0.890 kg; Código LER 17 02 03; Massa do elemento 0.135 kg; Volume 0.000225 m3
Resíduos:
- embalagem: re170203 Plástico; rendimento 0.05 kg

**mt15var020** m Fita flexível de butilo
Dados técnicos: Custo energético 7.996 MJ; Emissão de CO2 0.348 kg

**mt07mee203ec** m Ripa de 25x35 mm de secção
Dados técnicos: Custo energético 30.301 MJ; Emissão de CO2 -0.473 kg; Código LER 17 02 01; Massa do elemento 0.36 kg; Volume 0.000327 m3
Resíduos:
- embalagem: re170203 Plástico; rendimento 0.002 kg

**mt07mee203ea** m Ripa de 25x25 mm de secção
Dados técnicos: Custo energético 21.938 MJ; Emissão de CO2 -0.339 kg; Código LER 17 02 01; Massa do elemento 0.26 kg; Volume 0.000236 m3
Resíduos:
- embalagem: re170203 Plástico; rendimento 0.002 kg

**mt13blw131** Ud Parafuso para fixação de elementos de madeira
Dados técnicos: Custo energético 0.133 MJ; Emissão de CO2 0.008 kg; Código LER 17 04 05; Massa do elemento 0.0134 kg; Volume 0.000006 m3
Resíduos:
- embalagem: re150101 Embalagens de papel e cartão; rendimento 0.001 kg

**mt13tmb010lm** Ud Telha lusa cerâmica, acabamento com engobe cor vermelho, 47,5x28,2 cm, segundo EN 1304
Dados técnicos: Custo energético 13.401 MJ; Emissão de CO2 0.694 kg; Código LER 17 01 03; Massa do elemento 3.45 kg; Volume 0.00276 m3
Resíduos:
- embalagem: re170201 Madeira. (componente de resíduo); rendimento 0.003 kg; Código LER 17 02 01; Massa do elemento 1 kg; Volume 0.000909 m3
- embalagem: re170203 Plástico; rendimento 0.002 kg

**mt13tmb011lm** Ud Telhão cerâmico, acabamento com engobe cor vermelho, 44x28,5x10,5 cm, para telhas lusa, segundo EN 1304
Dados técnicos: Custo energético 13.215 MJ; Emissão de CO2 0.684 kg; Código LER 17 01 03; Massa do elemento 3.4 kg; Volume 0.00272 m3
Resíduos:
- embalagem: re170201 Madeira; rendimento 0.003 kg
- embalagem: re170203 Plástico; rendimento 0.002 kg

**mt13tmb015lm** Ud Telha de ventilação cerâmica, acabamento com engobe cor vermelho, 47,5x28,2x7,5 cm, para telhas lusa, segundo EN 1304
Dados técnicos: Custo energético 13.957 MJ; Emissão de CO2 0.724 kg; Código LER 17 01 03; Massa do elemento 3.6 kg; Volume 0.00288 m3
Resíduos:
- embalagem: re170201 Madeira; rendimento 0.003 kg
- embalagem: re170203 Plástico; rendimento 0.002 kg
