# Relatório de prospecção arqueológica superficial

- Propriedade do ficheiro: CYPE INGENIEROS, S.A.
- Formato: FIEBDC-3/2002
- Moeda: EUR
- Custos indirectos: 3.00 %
- IVA: 23.00 %

## 0 Trabalhos prévios

### 0G Trabalhos arqueológicos

#### 0GD Documentação da intervenção arqueológica

**0GD010** Ud Relatório de prospecção arqueológica superficial.
Relatório exaustivo de prospecção arqueológica superficial do terreno, de carácter intensivo e sistemático. Inclusive memória descritiva dos trabalhos realizados (4 cópias), inventário dos materiais recuperados, documentação fotográfica e planimétrica, e peritagem, segundo as normas do organismo correspondente, promotor da intervenção.
Inclui: Deslocamento à obra. Inspecção visual e recolha de dados. Redacção do relatório técnico.
Critério de medição de projecto: Número de unidades previstas, segundo documentação gráfica de Projecto.
Critério de medição de obra: Medir-se-á o número de unidades realmente executadas segundo especificações de Projecto.

| Código | Un | Descrição | Rendimento | Preço | Importância |
|---|---|---|---|---|---|
| mt51arq010 | Ud | Material fungível para trabalhos de arqueologia. (material) | 0.198 | 960.00 | 190.08 |
| mo000 | h | arqueólogo. (mão de obra) | 20.500 | 28.23 | 578.72 |
| mo057 | h | Ajudante de arqueólogo. (mão de obra) | 20.500 | 26.24 | 537.92 |
| % | % | Custos directos complementares | 2 % | 1306.72 | 26.13 |
|  |  | Custos directos |  |  | 1332.85 |
