# Relatório de intervenção arqueológica

- Propriedade do ficheiro: CYPE INGENIEROS, S.A.
- Formato: FIEBDC-3/2002
- Moeda: EUR
- Custos indirectos: 3.00 %
- IVA: 23.00 %

## 0 Trabalhos prévios

### 0G Trabalhos arqueológicos

#### 0GD Documentação da intervenção arqueológica

**0GD020** Ud Relatório de intervenção arqueológica.
Relatório exaustivo de intervenção arqueológica realizada em terrenos onde existem materiais arqueológicos documentados. Inclusive memória descritiva dos trabalhos realizados (4 cópias), inventário dos materiais recuperados, documentação fotográfica e planimétrica, e peritagem, segundo as normas do organismo correspondente, promotor da intervenção.
Inclui: Deslocamento à obra. Inspecção visual e recolha de dados. Redacção do relatório técnico.
Critério de medição de projecto: Número de unidades previstas, segundo documentação gráfica de Projecto.
Critério de medição de obra: Medir-se-á o número de unidades realmente executadas segundo especificações de Projecto.

| Código | Un | Descrição | Rendimento | Preço | Importância |
|---|---|---|---|---|---|
| mt51arq010 | Ud | Material fungível para trabalhos de arqueologia. (material) | 0.325 | 960.00 | 312.00 |
| mt51arq020 | Ud | Material e ferramentas para trabalhos de arqueologia. (material) | 0.100 | 1380.00 | 138.00 |
| mo000 | h | arqueólogo. (mão de obra) | 32.000 | 28.23 | 903.36 |
| mo057 | h | Ajudante de arqueólogo. (mão de obra) | 32.000 | 26.24 | 839.68 |
| % | % | Custos directos complementares | 2 % | 2193.04 | 43.86 |
|  |  | Custos directos |  |  | 2236.90 |
