# Estudo bibliográfico e historiográfico de edifício de interesse histórico

- Propriedade do ficheiro: CYPE INGENIEROS, S.A.
- Formato: FIEBDC-3/2002
- Moeda: EUR
- Custos indirectos: 3.00 %
- IVA: 23.00 %

## 0 Trabalhos prévios

### 0G Trabalhos arqueológicos

#### 0GD Documentação da intervenção arqueológica

**0GD050** Ud Estudo bibliográfico e historiográfico de edifício de interesse histórico.
Estudo bibliográfico e historiográfico exaustivo de edifício de interesse histórico através da consulta em arquivos das referências bibliográficas que podem conter documentos referentes ao edifício. Inclusive memória descritiva dos trabalhos realizados (2 cópias), inventário dos materiais encontrados e documentação fotográfica e planimétrica.
Inclui: Inspecção visual e recolha de dados. Redacção do relatório técnico.
Critério de medição de projecto: Número de unidades previstas, segundo documentação gráfica de Projecto.
Critério de medição de obra: Medir-se-á o número de unidades realmente executadas segundo especificações de Projecto.

| Código | Un | Descrição | Rendimento | Preço | Importância |
|---|---|---|---|---|---|
| mt51arq010 | Ud | Material fungível para trabalhos de arqueologia. (material) | 0.230 | 960.00 | 220.80 |
| mo000 | h | arqueólogo. (mão de obra) | 30.000 | 28.23 | 846.90 |
| mo057 | h | Ajudante de arqueólogo. (mão de obra) | 30.000 | 26.24 | 787.20 |
| % | % | Custos directos complementares | 2 % | 1854.90 | 37.10 |
|  |  | Custos directos |  |  | 1892.00 |
