# Vídeo-porteiro colectivo

- Propriedade do ficheiro: CYPE INGENIEROS, S.A.
- Formato: FIEBDC-3/2002
- Moeda: EUR
- Custos indirectos: 3.00 %
- IVA: 23.00 %

## I Instalações

### IA Audiovisuais

#### IAV Interfonia e vídeo

**IAV011** Ud Vídeo-porteiro colectivo.
Instalação de vídeo-porteiro digital anti-vandalismo para 10 habitações composto por: placa exterior de rua anti-vandalismo, digital, com 10 botões de pressão de chamada e câmara P/B, alimentador e monitores com base de ligação. Inclusive, abre-portas, viseira, distribuidores de vídeo, cablagem e caixas.
Critérios considerados na determinação do preço da unidade de obra: O preço não inclui os trabalhos auxiliares de pedreiro para instalações.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 17.000 | 0.48 | 8.16 |
| mt40pea030c | m | Cabo paralelo formado por condutores de cobre de 2x1,0 mm². Segundo NP 2356. (material) | 7.000 | 0.82 | 5.74 |
| mt40pga012 | m | Cabo de vídeo-porteiro formado por condutores de cobre de 2x0,25 mm² + 2x1,0 mm² e cabo coaxial de 75 Ohm. (material) | 10.000 | 1.75 | 17.50 |
| mt40pga140a | Ud | Distribuidor de vídeo, com 4 saídas, para instalação de cabo coaxial. (material) | 3.000 | 25.98 | 77.94 |
| mt40vgm010e | Ud | Monitor para instalações de vídeo-porteiro digital, equipado com botão ligado/desligado, botão abre-portas, auto-acendimento, botão para funções adicionais e chamada electrónica. (material) | 10.000 | 238.84 | 2388.40 |
| mt40vgm020a | Ud | Placa de ligação para monitor. (material) | 10.000 | 18.59 | 185.90 |
| mt40pga040 | Ud | Túnel passa-cabos, para ligar horizontalmente duas caixas de encastrar. (material) | 1.000 | 0.75 | 0.75 |
| mt40pga064b | Ud | Viseira, para dois módulos anti-vandalismo em posição horizontal. (material) | 1.000 | 73.38 | 73.38 |
| mt40pgv050b | Ud | Módulo de comando anti-vandalismo para vídeo, com 4 botões de pressão de chamada, telecâmara P/B e caixa de encastrar. (material) | 1.000 | 768.16 | 768.16 |
| mt40pgp052a | Ud | Módulo de botões anti-vandalismo, com 6 botões de pressão de chamada e caixa de encastrar. (material) | 1.000 | 153.66 | 153.66 |
| mt40pga050b | Ud | Abre-portas eléctrico de corrente contínua. (material) | 1.000 | 17.78 | 17.78 |
| mt40pga130c | Ud | Fonte de alimentação, para 10 monitores e/ou telefones com instalação digital. (material) | 1.000 | 109.95 | 109.95 |
| mo003 | h | Oficial de 1ª electricista. (mão de obra) | 25.440 | 23.31 | 593.01 |
| mo102 | h | Ajudante de electricista. (mão de obra) | 25.440 | 22.09 | 561.97 |
| % | % | Custos directos complementares | 2 % | 4962.30 | 99.25 |
|  |  | Custos directos |  |  | 5061.55 |
