# Isolamento térmico pelo exterior de coberturas inclinadas, sobre suporte contínuo de betão

- Propriedade do ficheiro: CYPE INGENIEROS, S.A.
- Formato: FIEBDC-3/2002
- Moeda: EUR
- Custos indirectos: 3.00 %
- IVA: 23.00 %

## N Isolamentos e impermeabilizações

### NA Isolamentos térmicos

#### NAN Coberturas inclinadas

**NAN020** m² Isolamento térmico pelo exterior de coberturas inclinadas, sobre suporte contínuo de betão.
Isolamento térmico pelo exterior de coberturas inclinadas, sobre suporte contínuo de betão, formado por: painel rígido de poliestireno extrudido, segundo EN 13164, de superfície grecada e bordo lateral a meia madeira, de 40 mm de espessura, resistência térmica 1,2 m²°C/W, condutibilidade térmica 0,034 W/(m°C). Colocação em obra: topo a topo, com fixações mecânicas.
Inclui: Limpeza do suporte. Colocação do isolamento. Fixação do isolamento.
Critério de medição de projecto: Superfície medida segundo documentação gráfica de Projecto.
Critério de medição de obra: Medir-se-á a superfície realmente executada segundo especificações de Projecto.

| Código | Un | Descrição | Rendimento | Preço | Importância |
|---|---|---|---|---|---|
| mt16pxa020a | m² | Painel rígido de poliestireno extrudido, segundo EN 13164, de superfície grecada e bordo lateral a meia madeira, de 40 mm de espessura, resistência térmica 1,2 m²°C/W, condutibilidade térmica 0,034 W/(m°C), Euroclasse E de reacção ao fogo segundo NP EN 13501-1. (material) | 1.050 | 7.95 | 8.35 |
| mt16aaa020ig | Ud | Fixação mecânica para painéis isolantes de poliestireno extrudido, colocados directamente sobre a superfície suporte. (material) | 2.500 | 0.19 | 0.48 |
| mq06hor010 | h | Betoneira eléctrica com uma capacidade de amassadura de 160 l. (equipamento) | 0.012 | 3.45 | 0.04 |
| op00tal010 |  | Berbequim. | 1.000 | 0.00 | 0.00 |
| mo054 | h | Oficial de 1ª montador de isolamentos. (mão de obra) | 0.082 | 23.31 | 1.91 |
| mo101 | h | Ajudante de montador de isolamentos. (mão de obra) | 0.082 | 22.13 | 1.81 |
| % | % | Custos directos complementares | 2 % | 12.59 | 0.25 |
|  |  | Custos directos |  |  | 12.84 |
