# Unidade exterior de ar condicionado de condensação por água, bomba de calor, para sistema VRV-IV W+, para gás R-410A

- Propriedade do ficheiro: CYPE Ingenieros S.A.
- Formato: FIEBDC-3/2016
- Programa: Generador de precios de la construcción. CYPE Ingenieros, S.A.
- Data: 01/06/2024
- Moeda: EUR
- Custos indirectos: 3 %
- IVA: 23 %

## I Instalações

### IB Sistemas de climatização

#### IBY Sistema VRV (Daikin)

**IBY251** Ud Unidade exterior de ar condicionado de condensação por água, bomba de calor, para sistema VRV-IV W+, para gás R-410A.
Combinação de duas unidades exteriores de ar condicionado de condensação por água para sistema VRV-IV W+ (Volume de Refrigerante Variável, condensado por água), bomba de calor, montagem em interior, para gás R-410A, com temperatura de refrigerante variável para a melhora da eficiência estacional, modelo RWEYQ16T9 "DAIKIN", formada por duas unidades RWEYQ8T9, alimentação trifásica (400V/50Hz), potência frigorífica nominal 44,8 kW (temperatura de bolbo seco de ar interior 27°C, temperatura de bolbo seco do ar exterior 35°C, temperatura de entrada da água 30°C), limite de funcionamento de temperatura de bolbo seco do ar exterior em arrefecimento desde 10 até 45°C, potência calorífica nominal 50 kW (temperatura de bolbo seco de ar interior 20°C, temperatura de bolbo seco do ar exterior 7°C, temperatura de entrada da água 20°C), limite de funcionamento de temperatura de bolbo seco do ar exterior em aquecimento desde 10 até 45°C, possibilidade de ligação de até 26 unidades interiores com uma percentagem de capacidade mínima de 50% e máximo de 130%, controlo através de microprocessador, compressor scroll hermeticamente vedado, com controlo Inverter, dimensões 980x1100x550 mm, comprimento total máximo da tubagem frigorífica 300 m, comprimento máximo entre unidade exterior e unidade interior mais distante 120 m (140 m equivalentes), diferença máxima de altura de instalação 50 m se a unidade exterior se encontra por cima das unidades interiores e 40 m se encontra-se por baixo, comprimento máximo entre o primeiro kit de ramificação (ligação Refnet) de tubagem frigorífica e unidade interior mais distante 40 m (o comprimento máximo desde a primeira ramificação pode ser de até 90 m, se a diferença entre o comprimento até à unidade interior mais perto e a mais distante é menor que 40 m), bloco de terminais F1-F2 para cabo de 2 fios de transmissão e controlo (bus D-III Net), função de recuperação de refrigerante, carga automática adicional de refrigerante, prova automática de funcionamento e ajuste de limitação de consumo de energia (função I-Demand). Inclusive elementos anti-vibratórios de pavimento.
Critérios considerados na determinação do preço da unidade de obra: O preço não inclui a canalização nem a cablagem eléctrica de alimentação.
Inclui: Marcação. Colocação e fixação. Ligação às linhas frigoríficas. Ligação à rede de condução de água. Ligação à rede eléctrica. Ligação à rede de drenagem. Colocação em funcionamento.
Critério de medição de projecto: Número de unidades previstas, segundo documentação gráfica de Projecto.
Critério de medição de obra: Medir-se-á o número de unidades realmente executadas segundo especificações de Projecto.

| Código | Un | Descrição | Rendimento | Preço | Importância |
|---|---|---|---|---|---|
| mt42dai065a | Ud | Combinação de duas unidades exteriores de ar condicionado de condensação por água para sistema VRV-IV W+ (Volume de Refrigerante Variável, condensado por água), bomba de calor, montagem em interior, para gás R-410A, com temperatura de refrigerante variável para a melhora da eficiência estacional, modelo RWEYQ16T9 "DAIKIN", formada por duas unidades RWEYQ8T9, alimentação trifásica (400V/50Hz), potência frigorífica nominal 44,8 kW (temperatura de bolbo seco de ar interior 27°C, temperatura de bolbo seco do ar exterior 35°C, temperatura de entrada da água 30°C), limite de funcionamento de temperatura de bolbo seco do ar exterior em arrefecimento desde 10 até 45°C, potência calorífica nominal 50 kW (temperatura de bolbo seco de ar interior 20°C, temperatura de bolbo seco do ar exterior 7°C, temperatura de entrada da água 20°C), limite de funcionamento de temperatura de bolbo seco do ar exterior em aquecimento desde 10 até 45°C, possibilidade de ligação de até 26 unidades interiores com uma percentagem de capacidade mínima de 50% e máximo de 130%, controlo através de microprocessador, compressor scroll hermeticamente vedado, com controlo Inverter, dimensões 980x1100x550 mm, comprimento total máximo da tubagem frigorífica 300 m, comprimento máximo entre unidade exterior e unidade interior mais distante 120 m (140 m equivalentes), diferença máxima de altura de instalação 50 m se a unidade exterior se encontra por cima das unidades interiores e 40 m se encontra-se por baixo, comprimento máximo entre o primeiro kit de ramificação (ligação Refnet) de tubagem frigorífica e unidade interior mais distante 40 m (o comprimento máximo desde a primeira ramificação pode ser de até 90 m, se a diferença entre o comprimento até à unidade interior mais perto e a mais distante é menor que 40 m), bloco de terminais F1-F2 para cabo de 2 fios de transmissão e controlo (bus D-III Net), função de recuperação de refrigerante, carga automática adicional de refrigerante, prova automática de funcionamento e ajuste de limitação de consumo de energia (função I-Demand). (material) | 1 | 34854 | 34854.000 |
| mt42www080 | Ud | Kit de amortecedores anti-vibração de pavimento, formado por quatro amortecedores de borracha, com os correspondentes parafusos, porcas e anilhas. (material) | 2 | 8 | 16.000 |
| mt42dai612 | Ud | Filtro para a tubagem de entrada de água da unidade exterior de condensação por água, modelo BWU26A20 "DAIKIN". (material) | 2 | 375 | 750.000 |
| mo005 | h | Oficial de 1ª instalador de ar condicionado. (mão de obra) | 6.9 | 23.31 | 160.839 |
| mo104 | h | Ajudante de instalador de ar condicionado. (mão de obra) | 6.9 | 22.09 | 152.421 |
| % | % | Custos directos complementares | 2 % | 35933.260 | 718.665 |
|  |  | Custos directos |  |  | 36651.925 |

## Recursos

**mt42dai065a** Ud Combinação de duas unidades exteriores de ar condicionado de condensação por água para sistema VRV-IV W+ (Volume de
Dados técnicos: Custo energético 13689.579 MJ; Emissão de CO2 936.842 kg
Resíduos:
- embalagem: re150101 Embalagens de papel e cartão. (componente de resíduo); rendimento 0.18 kg; Código LER 15 01 01; Massa do elemento 1 kg; Volume 0.001333 m3
- embalagem: re170203 Plástico. (componente de resíduo); rendimento 0.09 kg; Código LER 17 02 03; Massa do elemento 1 kg; Volume 0.001667 m3
