# Unidade interior de ar condicionado com distribuição por conduta rectangular, para sistema VRV-IV, para gás R-410A

- Propriedade do ficheiro: CYPE INGENIEROS, S.A.
- Formato: FIEBDC-3/2002
- Moeda: EUR
- Custos indirectos: 3.00 %
- IVA: 23.00 %

## I Instalações

### IB Sistemas de climatização

#### IBY Sistema VRV (Daikin)

**IBY210** Ud Unidade interior de ar condicionado com distribuição por conduta rectangular, para sistema VRV-IV, para gás R-410A.
Unidade interior de ar condicionado, para sistema VRV-IV (Volume de Refrigerante Variável), de tecto sem envolvente, modelo FXSQ15A "DAIKIN", para gás R-410A, alimentação monofásica (230V/50Hz), potência frigorífica nominal 1,7 kW (temperatura de bolbo seco de ar interior 27°C, temperatura de bolbo húmido de ar interior 19°C, temperatura de bolbo seco do ar exterior 35°C), potência calorífica nominal 1,9 kW (temperatura de bolbo seco de ar interior 20°C, temperatura de bolbo seco do ar exterior 7°C), consumo eléctrico nominal em arrefecimento 41 W, consumo eléctrico nominal em aquecimento 37 W, pressão sonora a velocidade baixa 28 dBA, caudal de ar a velocidade alta 7,5 m³/min, de 245x550x800 mm, peso 23,5 kg, com ventilador com regulação Inverter (a pressão estática do ventilador ajusta-se automaticamente à perda de carga real nas condutas) e pressão estática disponível de 30 a 150 Pa, válvula de expansão electrónica, bomba de drenagem, aspiração de ar traseira ou inferior, bloco de terminais F1-F2 para cabo de 2 fios de transmissão e controlo (bus D-III Net) a unidade exterior, controlo por microprocessador e filtro de ar de sucção. Regulação: controlo remoto multifunção, modelo Madoka BRC1H52W; adaptador com comunicação via Wi-Fi para controlo da unidade interior desde um smartphone, tablet ou PC, modelo ES.DKNWSERVER. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai120a | Ud | Unidade interior de ar condicionado, para sistema VRV-IV (Volume de Refrigerante Variável), de tecto sem envolvente, modelo FXSQ15A "DAIKIN", para gás R-410A, alimentação monofásica (230V/50Hz), potência frigorífica nominal 1,7 kW (temperatura de bolbo seco de ar interior 27°C, temperatura de bolbo húmido de ar interior 19°C, temperatura de bolbo seco do ar exterior 35°C), potência calorífica nominal 1,9 kW (temperatura de bolbo seco de ar interior 20°C, temperatura de bolbo seco do ar exterior 7°C), consumo eléctrico nominal em arrefecimento 41 W, consumo eléctrico nominal em aquecimento 37 W, pressão sonora a velocidade baixa 28 dBA, caudal de ar a velocidade alta 7,5 m³/min, de 245x550x800 mm, peso 23,5 kg, com ventilador com regulação Inverter (a pressão estática do ventilador ajusta-se automaticamente à perda de carga real nas condutas) e pressão estática disponível de 30 a 150 Pa, válvula de expansão electrónica, bomba de drenagem, aspiração de ar traseira ou inferior, bloco de terminais F1-F2 para cabo de 2 fios de transmissão e controlo (bus D-III Net) a unidade exterior, controlo por microprocessador e filtro de ar de sucção. (material) | 1.000 | 1610.00 | 1610.00 |
| mt42www090 | Ud | Kit de suportes para suspensão ao tecto, formado por quatro varões roscados de aço galvanizado, com as correspondentes buchas, porcas e anilhas. (material) | 1.000 | 22.00 | 22.00 |
| mt42dai508a | Ud | Controlo remoto multifunção, modelo Madoka BRC1H52W "DAIKIN", cor branca, com programação semanal, possibilidade de seleccionar modo standard ou simplificado de hotéis, função para/arranque, alteração do modo de funcionamento, limitação da temperatura de setpoint, selecção da velocidade do ventilador e funções avançadas através de App para smartphone com conectividade Bluetooth Low Energy (BLE). (material) | 1.000 | 209.00 | 209.00 |
| mt42dai501a | Ud | Adaptador com comunicação via Wi-Fi para controlo da unidade interior desde um smartphone, tablet ou PC, modelo ES.DKNWSERVER "DAIKIN", através de aplicação para IOS (iPhone e iPad) e Android ou com navegador web. (material) | 1.000 | 226.00 | 226.00 |
| mt35tpt010ke | m | Tubo rígido de PVC VD-F de 16 mm de diâmetro exterior e 1,3 mm de espessura. Resistência à compressão 1250 N, resistência ao impacto 6 joules, temperatura de trabalho -25°C até 90°C, classificação 4442, segundo NP EN 61386-1 e NP EN 61386-21, com o preço incrementado em 20% relativamente a acessórios e peças especiais. (material) | 3.000 | 1.78 | 5.34 |
| mt42dai900 | m | Cabo bus de 2 fios, de 0,5 mm² de secção por fio (material) | 3.000 | 0.80 | 2.40 |
| mo005 | h | Oficial de 1ª instalador de ar condicionado. (mão de obra) | 1.000 | 23.31 | 23.31 |
| mo104 | h | Ajudante de instalador de ar condicionado. (mão de obra) | 1.000 | 22.09 | 22.09 |
| % | % | Custos directos complementares | 2 % | 2120.14 | 42.40 |
|  |  | Custos directos |  |  | 2162.54 |
