# Unidade interior de ar condicionado, de cassete, à vista, para sistema VRV-IV, para gás R-410A

- Propriedade do ficheiro: CYPE INGENIEROS, S.A.
- Formato: FIEBDC-3/2002
- Moeda: EUR
- Custos indirectos: 3.00 %
- IVA: 23.00 %

## I Instalações

### IB Sistemas de climatização

#### IBY Sistema VRV (Daikin)

**IBY216** Ud Unidade interior de ar condicionado, de cassete, à vista, para sistema VRV-IV, para gás R-410A.
Unidade interior de ar condicionado, para sistema VRV-IV (Volume de Refrigerante Variável), de cassete, à vista, de 4 vias, modelo FXUQ71A "DAIKIN", para gás R-410A, alimentação monofásica (230V/50Hz), potência frigorífica nominal 8 kW (temperatura de bolbo seco de ar interior 27°C, temperatura de bolbo húmido de ar interior 19°C, temperatura de bolbo seco do ar exterior 35°C), potência calorífica nominal 9 kW (temperatura de bolbo seco de ar interior 20°C, temperatura de bolbo seco do ar exterior 7°C), consumo eléctrico nominal em arrefecimento 90 W, consumo eléctrico nominal em aquecimento 73 W, pressão sonora a velocidade baixa 38 dBA, caudal de ar a velocidade alta 22,5 m³/min, de 198x950x950 mm (de perfil baixo), peso 26 kg, válvula de expansão electrónica, bomba de drenagem, bloco de terminais F1-F2 para cabo de 2 fios de transmissão e controlo (bus D-III Net) a unidade exterior, controlo por microprocessador, orientação vertical automática (distribuição uniforme de ar), sinal de limpeza de filtro e filtro de ar de sucção, com possibilidade de fechar uma ou duas vias de impulsão para facilitar a instalação em esquinas e corredores. Regulação: controlo remoto multifunção, modelo Madoka BRC1H52W; interface de comunicação através do protocolo Modbus para integração em sistema BMS, modelo RTD-NET.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai210a | Ud | Unidade interior de ar condicionado, para sistema VRV-IV (Volume de Refrigerante Variável), de cassete, à vista, de 4 vias, modelo FXUQ71A "DAIKIN", para gás R-410A, alimentação monofásica (230V/50Hz), potência frigorífica nominal 8 kW (temperatura de bolbo seco de ar interior 27°C, temperatura de bolbo húmido de ar interior 19°C, temperatura de bolbo seco do ar exterior 35°C), potência calorífica nominal 9 kW (temperatura de bolbo seco de ar interior 20°C, temperatura de bolbo seco do ar exterior 7°C), consumo eléctrico nominal em arrefecimento 90 W, consumo eléctrico nominal em aquecimento 73 W, pressão sonora a velocidade baixa 38 dBA, caudal de ar a velocidade alta 22,5 m³/min, de 198x950x950 mm (de perfil baixo), peso 26 kg, válvula de expansão electrónica, bomba de drenagem, bloco de terminais F1-F2 para cabo de 2 fios de transmissão e controlo (bus D-III Net) a unidade exterior, controlo por microprocessador, orientação vertical automática (distribuição uniforme de ar), sinal de limpeza de filtro e filtro de ar de sucção, com possibilidade de fechar uma ou duas vias de impulsão para facilitar a instalação em esquinas e corredores. (material) | 1.000 | 1792.00 | 1792.00 |
| mt42dai508a | Ud | Controlo remoto multifunção, modelo Madoka BRC1H52W "DAIKIN", cor branca, com programação semanal, possibilidade de seleccionar modo standard ou simplificado de hotéis, função para/arranque, alteração do modo de funcionamento, limitação da temperatura de setpoint, selecção da velocidade do ventilador e funções avançadas através de App para smartphone com conectividade Bluetooth Low Energy (BLE). (material) | 1.000 | 209.00 | 209.00 |
| mt42dai471a | Ud | Interface de comunicação através do protocolo Modbus para integração em sistema BMS, modelo RTD-NET "DAIKIN", com anulação do controlo a partir de comando à distância, controlo de grupos, poupança de energia com ligação a detectores de presença e a entradas de sinais externas como interruptores de cartão, com bus de comunicação RS-485, de 100x100x22 mm. (material) | 1.000 | 328.00 | 328.00 |
| mt35tpt010ke | m | Tubo rígido de PVC VD-F de 16 mm de diâmetro exterior e 1,3 mm de espessura. Resistência à compressão 1250 N, resistência ao impacto 6 joules, temperatura de trabalho -25°C até 90°C, classificação 4442, segundo NP EN 61386-1 e NP EN 61386-21, com o preço incrementado em 20% relativamente a acessórios e peças especiais. (material) | 3.000 | 1.78 | 5.34 |
| mt42dai900 | m | Cabo bus de 2 fios, de 0,5 mm² de secção por fio (material) | 3.000 | 0.80 | 2.40 |
| mo005 | h | Oficial de 1ª instalador de ar condicionado. (mão de obra) | 1.000 | 23.31 | 23.31 |
| mo104 | h | Ajudante de instalador de ar condicionado. (mão de obra) | 1.000 | 22.09 | 22.09 |
| % | % | Custos directos complementares | 2 % | 2382.14 | 47.64 |
|  |  | Custos directos |  |  | 2429.78 |
