# Tubagem de policloreto de vinilo clorado (PVC-C), "JIMTEN"

- Propriedade do ficheiro: CYPE Ingenieros S.A.
- Formato: FIEBDC-3/2016
- Programa: Generador de precios de la construcción. CYPE Ingenieros, S.A.
- Data: 18/05/2024
- Moeda: EUR
- Custos indirectos: 3 %
- IVA: 23 %

## I Instalações

### IH Tubagens para fluidos

#### IHV Tubagens de PVC

**IHV011** m Tubagem de policloreto de vinilo clorado (PVC-C), "JIMTEN".
Tubagem formada por tubo de policloreto de vinilo clorado (PVC-C), HTA "JIMTEN", de 90 mm de diâmetro exterior, PN=16 bar e 6,6 mm de espessura. Instalação em superfície. Inclusive material auxiliar para montagem e fixação, acessórios e peças especiais.
Inclui: Marcação. Colocação e fixação de tubos, acessórios e peças especiais. Realização de ensaios.
Critério de medição de projecto: Comprimento medido segundo documentação gráfica de Projecto.
Critério de medição de obra: Medir-se-á o comprimento realmente executado segundo especificações de Projecto.

| Código | Un | Descrição | Rendimento | Preço | Importância |
|---|---|---|---|---|---|
| mt37tvj400f | Ud | Material auxiliar para montagem e fixação das tubagens de policloreto de vinilo clorado (PVC-C), HTA "JIMTEN", de 90 mm de diâmetro exterior. (material) | 1 | 6.39 | 6.390 |
| mt37tvj010fg | m | Tubo de policloreto de vinilo clorado (PVC-C), HTA "JIMTEN", de 90 mm de diâmetro exterior, PN=16 bar e 6,6 mm de espessura, segundo EN ISO 15877-2, com o preço incrementado em 30% relativamente a acessórios e peças especiais. (material) | 1 | 166.13 | 166.130 |
| mo008 | h | Oficial de 1ª canalizador. (mão de obra) | 0.11 | 23.31 | 2.564 |
| mo107 | h | Ajudante de canalizador. (mão de obra) | 0.11 | 22.09 | 2.430 |
| % | % | Custos directos complementares | 2 % | 177.514 | 3.550 |
|  |  | Custos directos |  |  | 181.064 |

Resíduos:
- colocação: mt37tvj010fg; factor de resíduo 0.0165

## Recursos

**mt37tvj010fg** m Tubo de policloreto de vinilo clorado (PVC-C)
Dados técnicos: Custo energético 232.512 MJ; Emissão de CO2 11.544 kg; Código LER 17 02 03; Massa do elemento 2.4 kg; Volume 0.004 m3
