# Tubagem de distribuição de água, para climatização

- Propriedade do ficheiro: CYPE INGENIEROS, S.A.
- Formato: FIEBDC-3/2002
- Moeda: EUR
- Custos indirectos: 3.00 %
- IVA: 23.00 %

## I Instalações

### IC Aquecimento, arrefecimento, climatização e A.Q.S.

#### ICS Sistemas de condução de água

**ICS011** m Tubagem de distribuição de água, para climatização.
Tubagem de distribuição de água fria e quente de climatização formada por tubo de polietileno reticulado (PE-Xa), com barreira de oxigénio (EVOH), de 32 mm de diâmetro exterior e 2,9 mm de espessura, PN=6 atm, fornecido em rolos, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tpu413d | Ud | Material auxiliar para montagem e fixação das tubagens de polietileno reticulado (PE-Xa) com barreira de oxigénio (EVOH), de 32 mm de diâmetro exterior. (material) | 1.000 | 0.57 | 0.57 |
| mt37tpu013re | m | Tubo de polietileno reticulado (PE-Xa), com barreira de oxigénio (EVOH), de 32 mm de diâmetro exterior e 2,9 mm de espessura, PN=6 atm, fornecido em rolos, segundo NP EN ISO 15875-2, com o preço incrementado em 20% relativamente a acessórios e peças especiais. (material) | 1.000 | 13.10 | 13.10 |
| mt17coe055fj | m | Manga isolante de espuma elastomérica, com um elevado factor de resistência à difusão do vapor de água, de 36 mm de diâmetro interior e 27 mm de espessura, à base de borracha sintética flexível, de estrutura celular fechada. (material) | 1.000 | 13.10 | 13.10 |
| mt17coe110 | l | Cola para manga isolante elastomérica. (material) | 0.055 | 19.01 | 1.05 |
| op00ato010 |  | Aparafusadora. | 1.000 | 0.00 | 0.00 |
| op00mar010 |  | Martelo. | 1.000 | 0.00 | 0.00 |
| op00tal010 |  | Berbequim. | 1.000 | 0.00 | 0.00 |
| mo004 | h | Oficial de 1ª instalador de aquecimento. (mão de obra) | 0.110 | 23.31 | 2.56 |
| mo103 | h | Ajudante de instalador de aquecimento. (mão de obra) | 0.110 | 22.09 | 2.43 |
| % | % | Custos directos complementares | 2 % | 32.81 | 0.66 |
|  |  | Custos directos |  |  | 33.47 |
