# Lancil de pedra natural

- Propriedade do ficheiro: CYPE INGENIEROS, S.A.
- Formato: FIEBDC-3/2002
- Moeda: EUR
- Custos indirectos: 3.00 %
- IVA: 23.00 %

## M Pavimentos urbanos

### ML Bordaduras e limites de pavimentos

#### MLB Lancis

**MLB020** m Lancil de pedra natural.
Lancil recto de granito Branco Berrocal, formado por peças de 10x15 cm de secção, comprimento livre entre 50 e 100 cm, arestas matadas de 3 mm, faces à vista serradas e cantos cortados, assente com argamassa de cimento, confeccionada em obra, dosificação 1:6 de consistência seca e posterior enchimento de juntas de largura máxima 1 cm com argamassa de cimento, confeccionada em obra, dosificação 1:6, para colocação em vias, sobre base de betão simples C20/25 (X0(P); D25; S2; Cl 1,0) de 20 cm de espessura e 10 cm de largura de cada lado do lancil, betonagem desde camião, espalhamento e vibração, com acabamento com pré-execução de mestras e nivelado, segundo pendentes do projecto e colocado sobre solo de fundação com índice CBR > 5 (California Bearing Ratio), não incluído neste preço. Inclusive limpeza.
Inclui: Marcação de alinhamentos e níveis. Derramamento e espalhamento do betão em camada de apoio. Colocação, fixação e nivelação das peças. Enchimento de juntas com argamassa de cimento.
Critério de medição de projecto: Comprimento medido segundo documentação gráfica de Projecto.
Critério de medição de obra: Medir-se-á o comprimento realmente executado segundo especificações de Projecto.

| Código | Un | Descrição | Rendimento | Preço | Importância |
|---|---|---|---|---|---|
| mt10hmf020fa | m³ | Betão simples C20/25 (X0(P); D25; S2; Cl 1,0), fabricado em central, segundo NP EN 206. (material) | 0.084 | 76.59 | 6.43 |
| mt08aaa010a | m³ | Água. (material) | 0.006 | 1.53 | 0.01 |
| mt01arg005a | t | Areia de pedreira, para argamassa preparada em obra. (material) | 0.007 | 18.39 | 0.13 |
| mt08cem011a | kg | Cimento Portland CEM II/B-L 32,5 R, cor cinzento, em sacos, segundo NP EN 197-1. (material) | 1.000 | 0.10 | 0.10 |
| mt18jbp020aad | m | Lancil recto de granito Branco Berrocal, formado por peças de 10x15 cm de secção, comprimento livre entre 50 e 100 cm, arestas matadas de 3 mm, faces à vista serradas e cantos cortados, segundo NP EN 1343. (material) | 1.000 | 9.89 | 9.89 |
| mq06hor010 | h | Betoneira eléctrica com uma capacidade de amassadura de 160 l. (equipamento) | 0.006 | 3.52 | 0.02 |
| op00amo010 |  | Rebarbadora. | 1.000 | 0.00 | 0.00 |
| mo041 | h | Oficial de 1ª construção de obra civil. (mão de obra) | 0.330 | 22.68 | 7.48 |
| mo087 | h | Ajudante de construção de obra civil. (mão de obra) | 0.365 | 22.13 | 8.08 |
| % | % | Custos directos complementares | 2 % | 32.14 | 0.64 |
|  |  | Custos directos |  |  | 32.78 |
