# Muro de perpianho

- Propriedade do ficheiro: CYPE Ingenieros S.A.
- Formato: FIEBDC-3/2016
- Programa: Generador de precios de la construcción. CYPE Ingenieros, S.A.
- Data: 15/06/2024
- Moeda: EUR
- Custos indirectos: 3 %
- IVA: 23 %

## E Estruturas

### EC Cantarias

#### ECM Muros

**ECM030** m² Muro de perpianho.
Muro de carga com perpianho de pedra granítica tipo Rosa Porrinho, de 30 cm de altura, 15 cm de espessura e 100 cm de comprimento, com acabamento rústico na face à vista, acabamento serrado nas restantes faces, cantos não trabalhados, assentes com junta apoiada sobre leito de argamassa de cal industrial, cor Natural, M-15, fornecida em sacos.
Inclui: Marcação da disposição dos muros a realizar. Colocação e aprumo de prumos de referência. Colocação de fios entre prumos. Limpeza e humidificação do leito da primeira fiada. Aplicação de argamassa e colocação de cunhas. Colocação de perpianhos. Cálculo a olho com régua e ajuste com nível e fio de prumo, rectificando a sua posição com pancada. Formação de cintagens, padieiras, ombreiras, remates inferiores e encontros. Execução e acabamento de juntas. Limpeza do paramento.
Critério de medição de projecto: Superfície medida segundo documentação gráfica de Projecto, descontando as aberturas de superfície maior de 3 m².
Critério de medição de obra: Medir-se-á a superfície realmente executada segundo especificações de Projecto, descontando as aberturas de superfície maior de 3 m².

| Código | Un | Descrição | Rendimento | Preço | Importância |
|---|---|---|---|---|---|
| mt06per010bta | m² | Perpianho de granito Rosa Porrinho de 100x30x15 cm, acabamento rústico na face à vista e serrado nas restantes faces, com os cantos não trabalhados. (material) | 1 | 81.77 | 81.770 |
| mt08aaa010a | m³ | Água. (material) | 0.005 | 1.5 | 0.008 |
| mt09mcu010aah | t | Argamassa industrial para alvenaria, de cal, cor Natural, categoria M-15 (resistência à compressão 15 N/mm²), composta de cal hidráulica natural, tipo NHL 5, segundo NP EN 459-1 e inertes siliciosos seleccionados, fornecida em sacos, segundo EN 998-2. (material) | 0.026 | 242.5 | 6.305 |
| mq04cag010a | h | Camião com grua de carga máxima 6 t. (equipamento) | 0.075 | 55.38 | 4.154 |
| mo022 | h | Oficial de 1ª colocador de pedra natural. (mão de obra) | 0.58 | 22.68 | 13.154 |
| mo060 | h | Ajudante de colocador de pedra natural. (mão de obra) | 0.358 | 22.13 | 7.923 |
| % | % | Custos directos complementares | 2 % | 113.314 | 2.266 |
|  |  | Custos directos |  |  | 115.580 |

Resíduos:
- colocação: mt06per010bta; factor de resíduo 0.0133993

## Recursos

**mt06per010bta** m² Perpianho de granito Rosa Porrinho de 100x30x15 cm
Dados técnicos: Custo energético 868.321 MJ; Emissão de CO2 31.203 kg; Código LER 01 04 13; Massa do elemento 390 kg; Volume 0.26 m3
Resíduos:
- embalagem: re170201 Madeira. (componente de resíduo); rendimento 0.014 kg; Código LER 17 02 01; Massa do elemento 1 kg; Volume 0.000909 m3
- embalagem: re170203 Plástico. (componente de resíduo); rendimento 0.006 kg; Código LER 17 02 03; Massa do elemento 1 kg; Volume 0.001667 m3

**mt08aaa010a** m³ Água
Dados técnicos: Custo energético 60.000 MJ; Emissão de CO2 30.000 kg
