# Corrimão de alumínio

- Propriedade do ficheiro: CYPE Ingenieros S.A.
- Formato: FIEBDC-3/2016
- Programa: Generador de precios de la construcción. CYPE Ingenieros, S.A.
- Data: 15/06/2024
- Moeda: EUR
- Custos indirectos: 3 %
- IVA: 23 %

## F Fachadas, divisões e protecções

### FD Protecções e gradeamentos

#### FDD Guardas e corrimãos

**FDD140** m Corrimão de alumínio.
Corrimão curvo de alumínio lacado cor, de 60x40 mm de secção, com suportes de alumínio fixados ao paramento através de ancoragem mecânica com buchas de nylon e parafusos de aço galvanizado. Inclusive marcação dos suportes, fixação dos suportes ao paramento, fixação do corrimão aos suportes e colocação de tampas de remate. Elaborado em oficina e montado em obra.
Inclui: Marcação dos suportes. Fixação dos suportes ao paramento. Fixação do corrimão aos suportes. Colocação das tampas de remate.
Critério de medição de projecto: Comprimento medido entre eixos, segundo documentação gráfica de Projecto.
Critério de medição de obra: Medir-se-á, a eixos, o comprimento realmente executado segundo especificações de Projecto.

| Código | Un | Descrição | Rendimento | Preço | Importância |
|---|---|---|---|---|---|
| mt26aaa033a | Ud | Ancoragem mecânica com bucha de nylon e parafuso de aço galvanizado, de cabeça escareada. (material) | 2 | 0.29 | 0.580 |
| mt25dpa010k | m | Corrimão curvo de alumínio lacado cor, de 60x40 mm de secção, com suportes de alumínio para a sua fixação ao paramento e tampas de remate de alumínio. (material) | 1 | 28.82 | 28.820 |
| mo011 | h | Oficial de 1ª montador. (mão de obra) | 0.2 | 23.31 | 4.662 |
| mo080 | h | Ajudante de montador. (mão de obra) | 0.2 | 22.13 | 4.426 |
| % | % | Custos directos complementares | 2 % | 38.488 | 0.770 |
|  |  | Custos directos |  |  | 39.258 |

Resíduos:
- colocação: mt26aaa033a Ancoragem mecânica com bucha de nylon e parafuso de aço galvanizado, de cabeça escareada; factor de resíduo 0.00430435
- colocação: mt25dpa010k; factor de resíduo 0.024

## Recursos

**mt26aaa033a** Ud Ancoragem mecânica com bucha de nylon e parafuso de aço galvanizado, de cabeça escareada
Dados técnicos: Custo energético 1.599 MJ; Emissão de CO2 0.133 kg; Código LER 17 04 05; Massa do elemento 0.046 kg; Volume 0.000022 m3
Resíduos:
- embalagem: re150101 Embalagens de papel e cartão. (componente de resíduo); rendimento 0.001 kg; Código LER 15 01 01; Massa do elemento 1 kg; Volume 0.001333 m3

**mt25dpa010k** m Corrimão curvo de alumínio lacado cor
Dados técnicos: Custo energético 82.975 MJ; Emissão de CO2 5.918 kg; Código LER 17 04 02; Massa do elemento 0.75 kg; Volume 0.0005 m3
Resíduos:
- embalagem: re170203 Plástico. (componente de resíduo); rendimento 0.008 kg; Código LER 17 02 03; Massa do elemento 1 kg; Volume 0.001667 m3
