# Guarda de abertura, de aço inoxidável

- Propriedade do ficheiro: CYPE Ingenieros S.A.
- Formato: FIEBDC-3/2016
- Programa: Generador de precios de la construcción. CYPE Ingenieros, S.A.
- Data: 15/06/2024
- Moeda: EUR
- Custos indirectos: 3 %
- IVA: 23 %

## F Fachadas, divisões e protecções

### FD Protecções e gradeamentos

#### FDD Guardas e corrimãos

**FDD280** m Guarda de abertura, de aço inoxidável.
Guarda de aço inoxidável AISI 304 de 100 cm de altura, composta de corrimão de 50 mm de diâmetro fixado a montantes verticais de 40x40 mm dispostos cada 120 cm e entrepano de 3 barrotes maciços horizontais de 12 mm de diâmetro soldados aos montantes, para abertura poligonal de laje. Inclusive barras para fixação através de aparafusamento em elemento de betão com parafusos de aço. Elaborada em oficina e montada em obra.
Inclui: Marcação dos pontos de fixação. Aprumo e nivelamento. Resolução das uniões entre tramos. Resolução das uniões ao paramento.
Critério de medição de projecto: Comprimento medido entre eixos em verdadeira magnitude, segundo documentação gráfica de Projecto.
Critério de medição de obra: Medir-se-á, em verdadeira magnitude, a eixos, o comprimento realmente executado segundo especificações de Projecto.

| Código | Un | Descrição | Rendimento | Preço | Importância |
|---|---|---|---|---|---|
| mt26aaa035b | Ud | Ancoragem mecânica tipo parafuso de cabeça escareada com estrela interior de seis pontas para chave Torx, de aço inoxidável AISI 316. (material) | 2 | 3.92 | 7.840 |
| mt26dbe310f | m | Guarda de aço inoxidável AISI 304 de 100 cm de altura, composta de corrimão de 50 mm de diâmetro fixado a montantes verticais de 40x40 mm dispostos cada 120 cm e entrepano de 3 barrotes maciços horizontais de 12 mm de diâmetro soldados aos montantes, para abertura poligonal de laje. (material) | 1 | 219.6 | 219.600 |
| mq08sol020 | h | Equipamentos e elementos auxiliares para soldadura eléctrica. (equipamento) | 0.1 | 3.42 | 0.342 |
| mo018 | h | Oficial de 1ª serralheiro. (mão de obra) | 0.53 | 22.98 | 12.179 |
| mo059 | h | Ajudante de serralheiro. (mão de obra) | 0.33 | 22.2 | 7.326 |
| % | % | Custos directos complementares | 2 % | 247.287 | 4.946 |
|  |  | Custos directos |  |  | 252.233 |

Resíduos:
- colocação: mt26aaa035b; factor de resíduo 0.0175

## Recursos

**mt26aaa035b** Ud Ancoragem mecânica tipo parafuso de cabeça escareada com estrela interior de seis pontas para chave Torx
Dados técnicos: Custo energético 3.851 MJ; Emissão de CO2 0.330 kg; Código LER 17 04 05; Massa do elemento 0.03 kg; Volume 0.000014 m3
Resíduos:
- embalagem: re170203 Plástico. (componente de resíduo); rendimento 0.025 kg; Código LER 17 02 03; Massa do elemento 1 kg; Volume 0.001667 m3
