# Parede meeira simples, de alvenaria de bloco de betão para revestir

- Propriedade do ficheiro: CYPE Ingenieros S.A.
- Formato: FIEBDC-3/2016
- Programa: Generador de precios de la construcción. CYPE Ingenieros, S.A.
- Data: 23/05/2024
- Moeda: EUR
- Custos indirectos: 3 %
- IVA: 23 %

## F Fachadas, divisões e protecções

### FF Alvenaria não estrutural

#### FFI Parede meeira simples para revestir

**FFI020** m² Parede meeira simples, de alvenaria de bloco de betão para revestir.
Parede meeira simples, de 22 cm de espessura, de alvenaria de bloco de betão leve com argila expandida, maciço acústico, 30x20x22 cm, para revestir, com juntas horizontais de 10 mm de espessura, junta refundada, assente com argamassa de cimento industrial, cor cinzento, M-5, fornecida a granel.
Inclui: Definição dos planos de parede meeira através de fios de prumo. Marcação, piso a piso. Marcação nos pilares dos níveis de referência geral de piso e de nível de pavimento. Assentamento da primeira fiada sobre camada de argamassa. Colocação e aprumo de prumos de referência. Colocação de fios entre prumos. Colocação de fios de prumo fixos nas arestas. Colocação das peças por fiadas a nível. Encontros da alvenaria com fachadas, pilares e paredes interiores. Encontro da alvenaria com a laje superior.
Critério de medição de projecto: Superfície medida segundo documentação gráfica de Projecto, sem duplicar esquinas nem encontros.
Critério de medição de obra: Medir-se-á a superfície realmente executada segundo especificações de Projecto, sem duplicar esquinas nem encontros.

| Código | Un | Descrição | Rendimento | Preço | Importância |
|---|---|---|---|---|---|
| mt02bar010bjoe | Ud | Bloco de betão leve com argila expandida, maciço acústico, 30x20x22 cm, para revestir, com um isolamento a sons de condução aérea de 56 dBA, transmissão térmica 0,83 W/(m²°C), densidade 1250 kg/m³; com o preço incrementado em 20% relativamente a peças especiais. Segundo NP EN 771-3. (material) | 16.8 | 2.27 | 38.136 |
| mt08aaa010a | m³ | Água. (material) | 0.004 | 1.5 | 0.006 |
| mt09mif010cb | t | Argamassa industrial para alvenaria, de cimento, cor cinzento, categoria M-5 (resistência à compressão 5 N/mm²), fornecida a granel, segundo EN 998-2. (material) | 0.021 | 50.2 | 1.054 |
| mq06mms010 | h | Misturador contínuo com silo, para argamassa industrial em seco, fornecida a granel. (equipamento) | 0.079 | 1.94 | 0.153 |
| mo021 | h | Oficial de 1ª construção em trabalhos auxiliares de pedreiro. (mão de obra) | 0.657 | 22.68 | 14.901 |
| mo114 | h | Operário não qualificado construção em trabalhos auxiliares de pedreiro. (mão de obra) | 0.344 | 21.45 | 7.379 |
| % | % | Custos directos complementares | 2 % | 61.629 | 1.233 |
|  |  | Custos directos |  |  | 62.862 |

Resíduos:
- colocação: mt02bar010bjoe; factor de resíduo 0.0105
- colocação: mt09mif010cb; factor de resíduo 0.0189

## Recursos

**mt02bar010bjoe** Ud Bloco de betão leve com argila expandida
Dados técnicos: Custo energético 10.479 MJ; Emissão de CO2 1.152 kg; Código LER 17 01 01; Massa do elemento 14.5 kg; Volume 0.009667 m3
Resíduos:
- embalagem: re170201 Madeira. (componente de resíduo); rendimento 0.017 kg; Código LER 17 02 01; Massa do elemento 1 kg; Volume 0.000909 m3
- embalagem: re170203 Plástico. (componente de resíduo); rendimento 0.005 kg; Código LER 17 02 03; Massa do elemento 1 kg; Volume 0.001667 m3

**mt08aaa010a** m³ Água
Dados técnicos: Custo energético 60.000 MJ; Emissão de CO2 30.000 kg

**mt09mif010cb** t Argamassa industrial para alvenaria
Dados técnicos: Custo energético 1960.000 MJ; Emissão de CO2 170.000 kg; Código LER 17 01 01; Massa do elemento 1000 kg; Volume 0.666667 m3
