# Sistema ETICS de isolamento térmico de origem vegetal pelo exterior de fachadas. Revestimento contínuo mineral de cal

- Propriedade do ficheiro: CYPE Ingenieros S.A.
- Formato: FIEBDC-3/2016
- Programa: Generador de precios de la construcción. CYPE Ingenieros, S.A.
- Data: 23/05/2024
- Moeda: EUR
- Custos indirectos: 3 %
- IVA: 23 %

## F Fachadas, divisões e protecções

### FV Fachadas ETICS com isolamento térmico de origem vegetal

#### FVC Revestimento contínuo mineral de cal

**FVC010** m² Sistema ETICS de isolamento térmico de origem vegetal pelo exterior de fachadas. Revestimento contínuo mineral de cal.
Isolamento térmico pelo exterior de fachadas, de parede estrutural de painel de madeira lamelada colada cruzada (CLT), com sistema ETICS, composto por: painel isolante de uma única camada, de fibras de madeira, de 120 mm de espessura e 830x600 mm, fixado ao suporte com fixações mecânicas com espiga especial para madeira; camada de regularização de argamassa de cal, tipo GP CSIII W2, segundo EN 998-1, cor bege, armada com malha de fibra de vidro anti-álcalis, de 4x4 mm de vão de malha e de 155 g/m² de massa superficial; camada de acabamento de estuque de argamassa de cal, tipo CR CSI W0, segundo EN 998-1, cor branca. Inclusive, perfis de arranque de alumínio, buchas de expansão de plástico com prego metálico, para a fixação dos perfis de arranque, perfis para formação de pingadeiras de PVC com malha, perfis de canto de PVC com malha, massa elastomérica monocomponente, para vedação de juntas entre painéis e fita de selagem autoexpansiva e autoadesiva, para vedação de juntas perimetrais.
Critérios considerados na determinação do preço da unidade de obra: O preço inclui a execução dos remates nos encontros com paramentos, revestimentos ou outros elementos assentes na sua superfície.
Inclui: Preparação da superfície suporte. Colocação do perfil de arranque. Corte e preparação do isolamento. Colocação do isolamento sobre o paramento. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mab060O | m | Perfil de arranque, de alumínio, de 120 mm de largura e 3 mm de espessura, com pingadeira e acessórios de união de PVC; para nivelação e suporte dos painéis isolantes dos sistemas de isolamento térmico pelo exterior sobre a linha de soco. (material) | 0.25 | 10.05 | 2.513 |
| mt28mab070d | Ud | Bucha de expansão de plástico com prego metálico, de 8 mm de diâmetro e 65 mm de comprimento, para a fixação dos perfis de arranque. (material) | 0.8 | 0.3 | 0.240 |
| mt16bab070zb | m² | Painel isolante de uma única camada, de fibras de madeira, de 120 mm de espessura e 830x600 mm, de superfície lisa e bordo lateral recto, segundo EN 13171, resistência térmica 3,08 m²°C/W, condutibilidade térmica 0,039 W/(m°C), densidade 160 kg/m³, Euroclasse E de reacção ao fogo segundo NP EN 13501-1. (material) | 1.05 | 46.15 | 48.458 |
| mt16bab020e | Ud | Espiga especial para madeira, de 6 mm de diâmetro e 160 mm de comprimento. (material) | 10 | 0.95 | 9.500 |
| mt15sbi170d | Ud | Cartucho de 290 cm³ de massa elastomérica monocomponente, à base de polímero MS, de elasticidade permanente e cura rápida e resistente aos raios UV, para vedação de juntas entre painéis. (material) | 0.17 | 3.22 | 0.547 |
| mt28mif030a | kg | Argamassa de cal, tipo GP CSIII W2, segundo EN 998-1, para utilização em interiores ou em exteriores, cor bege, aplicada manualmente, composta por cal hidráulica natural, tipo NHL 5, segundo NP EN 459-1, pozolanas, inertes seleccionados e aditivos, Euroclasse A1 de reacção ao fogo, segundo NP EN 13501-1, para aplicar com palustra ou colher, para aderir os painéis isolantes e como camada base. (material) | 10 | 0.66 | 6.600 |
| mt28mab020d | m² | Malha de fibra de vidro anti-álcalis, de 4x4 mm de vão de malha, de 155 g/m² de massa superficial e de 1,1x50 m, para armar argamassas. (material) | 1.1 | 1.57 | 1.727 |
| mt28mab090d | m | Perfil de PVC com malha de fibra de vidro anti-álcalis, para formação de pingadeiras. (material) | 0.17 | 4.48 | 0.762 |
| mt28mab080d | m | Perfil de canto, de PVC, com malha incorporada de fibra de vidro de 10 e 15 cm de largura a cada lado do perfil, para reforço de cantos. (material) | 0.7 | 3.48 | 2.436 |
| mt28esp020c | kg | Argamassa de cal, tipo CR CSI W0, segundo EN 998-1, para utilização em interiores ou em exteriores, cor branca, composta de cal aérea, inertes de granulometria compensada e aditivos, fornecida em sacos. (material) | 1 | 4.21 | 4.210 |
| mt15sbi160g | m | Fita de selagem autoexpansiva e autoadesiva, de 15 mm de largura, impermeável à água da chuva, para junta de 2 a 6 mm de largura, para vedação de juntas perimetrais, fornecida em rolos de 18 m de comprimento. (material) | 1 | 1.05 | 1.050 |
| mo054 | h | Oficial de 1ª montador de isolamentos. (mão de obra) | 0.1 | 23.31 | 2.331 |
| mo101 | h | Ajudante de montador de isolamentos. (mão de obra) | 0.1 | 22.13 | 2.213 |
| mo039 | h | Oficial de 1ª rebocador. (mão de obra) | 0.6 | 22.68 | 13.608 |
| mo079 | h | Ajudante de rebocador. (mão de obra) | 0.6 | 22.13 | 13.278 |
| % | % | Custos directos complementares | 2 % | 109.473 | 2.189 |
|  |  | Custos directos |  |  | 111.662 |

Resíduos:
- colocação: mt28mab060O; factor de resíduo 0.048
- colocação: mt16bab070zb; factor de resíduo 0.024
- colocação: mt15sbi170d; factor de resíduo 0.06
- colocação: mt28mif030a; factor de resíduo 0.017144
- colocação: mt28mab020d; factor de resíduo 0.055
- colocação: mt28mab090d Perfil de PVC com malha de fibra de vidro anti-álcalis, para formação de pingadeiras; factor de resíduo 0.048
- colocação: mt28mab080d; factor de resíduo 0.048
- colocação: mt28esp020c; factor de resíduo 0.0066
- colocação: mt15sbi160g; factor de resíduo 0.06

## Recursos

**mt28mab060O** m Perfil de arranque
Dados técnicos: Custo energético 78.849 MJ; Emissão de CO2 5.792 kg; Código LER 17 04 02; Massa do elemento 0.7 kg; Volume 0.000467 m3
Resíduos:
- embalagem: re170203 Plástico. (componente de resíduo); rendimento 0.005 kg; Código LER 17 02 03; Massa do elemento 1 kg; Volume 0.001667 m3

**mt28mab070d** Ud Bucha de expansão de plástico com prego metálico
Dados técnicos: Custo energético 5.046 MJ; Emissão de CO2 0.325 kg
Resíduos:
- embalagem: re150101 Embalagens de papel e cartão. (componente de resíduo); rendimento 0.09 kg; Código LER 15 01 01; Massa do elemento 1 kg; Volume 0.001333 m3
- embalagem: re170203 Plástico; rendimento 0.045 kg

**mt16bab070zb** m² Painel isolante de uma única camada
Dados técnicos: Custo energético 201.438 MJ; Emissão de CO2 4.964 kg; Código LER 17 06 04; Massa do elemento 19.2 kg; Volume 0.032 m3
Resíduos:
- embalagem: re170203 Plástico; rendimento 0.034 kg

**mt16bab020e** Ud Espiga especial para madeira, de 6 mm de diâmetro e 160 mm de comprimento
Dados técnicos: Custo energético 4.995 MJ; Emissão de CO2 0.322 kg
Resíduos:
- embalagem: re150101 Embalagens de papel e cartão; rendimento 0.09 kg
- embalagem: re170203 Plástico; rendimento 0.045 kg

**mt15sbi170d** Ud Cartucho de 290 cm³ de massa elastomérica monocomponente
Dados técnicos: Custo energético 61.593 MJ; Emissão de CO2 3.001 kg; Código LER 17 09 04; Massa do elemento 0.36 kg; Volume 0.00024 m3
Resíduos:
- embalagem: re170203 Plástico; rendimento 0.1 kg

**mt28mif030a** kg Argamassa de cal
Dados técnicos: Custo energético 4.265 MJ; Emissão de CO2 0.259 kg; Código LER 17 01 01; Massa do elemento 1 kg; Volume 0.000667 m3
Resíduos:
- embalagem: re150101 Embalagens de papel e cartão; rendimento 0.01 kg

**mt28mab020d** m² Malha de fibra de vidro anti-álcalis
Dados técnicos: Custo energético 13.155 MJ; Emissão de CO2 0.647 kg; Código LER 17 02 03; Massa do elemento 0.155 kg; Volume 0.000258 m3
Resíduos:
- embalagem: re170203 Plástico; rendimento 0.024 kg

**mt28mab090d** m Perfil de PVC com malha de fibra de vidro anti-álcalis, para formação de pingadeiras
Dados técnicos: Custo energético 11.900 MJ; Emissão de CO2 0.855 kg; Código LER 17 02 03; Massa do elemento 0.2 kg; Volume 0.000333 m3
Resíduos:
- embalagem: re170203 Plástico; rendimento 0.005 kg

**mt28mab080d** m Perfil de canto
Dados técnicos: Custo energético 11.900 MJ; Emissão de CO2 0.855 kg; Código LER 17 02 03; Massa do elemento 0.2 kg; Volume 0.000333 m3
Resíduos:
- embalagem: re170203 Plástico; rendimento 0.005 kg

**mt28esp020c** kg Argamassa de cal
Dados técnicos: Custo energético 4.268 MJ; Emissão de CO2 0.262 kg; Código LER 17 01 01; Massa do elemento 1 kg; Volume 0.000667 m3
Resíduos:
- embalagem: re150101 Embalagens de papel e cartão; rendimento 0.014 kg

**mt15sbi160g** m Fita de selagem autoexpansiva e autoadesiva
Dados técnicos: Custo energético 0.908 MJ; Emissão de CO2 0.044 kg; Código LER 17 09 04; Massa do elemento 0.0063 kg; Volume 0.000004 m3
