# Sistema ETICS NatureSystem "BAUMIT" de isolamento térmico de origem vegetal pelo exterior de fachadas

- Propriedade do ficheiro: CYPE Ingenieros S.A.
- Formato: FIEBDC-3/2016
- Programa: Generador de precios de la construcción. CYPE Ingenieros, S.A.
- Data: 19/05/2024
- Moeda: EUR
- Custos indirectos: 3 %
- IVA: 23 %

## F Fachadas, divisões e protecções

### FV Fachadas ETICS com isolamento térmico de origem vegetal

#### FVM Revestimento contínuo mineral ou sintético

**FVM040** m² Sistema ETICS NatureSystem "BAUMIT" de isolamento térmico de origem vegetal pelo exterior de fachadas.
Isolamento térmico pelo exterior de fachadas, de muro de madeira, com o sistema NatureSystem "BAUMIT", com ETA 16/0242, composto por: painel rígido de fibras de madeira, DiffuTherm "BAUMIT", de 60 mm de espessura e 1450x580 mm, fixado ao suporte com fixações mecânicas com espiga roscada especial para superfícies de madeira de polietileno com parafuso de aço, Espiga Especial STR H "BAUMIT"; camada de regularização de argamassa cola StarContact White Light "BAUMIT", de cor branca, armada com malha de fibra de vidro anti-álcalis, StarTex 145 "BAUMIT", de 4x4 mm de vão de malha, de 145 g/m² de massa superficial e 0,5 mm de espessura; camada de acabamento de revestimento hidrófugo, NanoporTop "BAUMIT", de cor branca, acabamento Kratz 3,0, sobre uma demão de primário, UniPrimer "BAUMIT", de cor branca. Inclusive perfis de arranque SockelProfil "BAUMIT" de alumínio, perfis para formação de pingadeiras TropfkantenProfil "BAUMIT", de PVC com malha, perfis de canto Flexibel "BAUMIT" e fita autocolante FugendichtBand para vedação de uniões do pré-aro da caixilharia.
Critérios considerados na determinação do preço da unidade de obra: O preço inclui a execução dos remates nos encontros com paramentos, revestimentos ou outros elementos assentes na sua superfície.
Inclui: Preparação da superfície suporte. Colocação do perfil de arranque. Corte e preparação do isolamento. Colocação do isolamento sobre o paramento. Colocação da fita de vedação. Colocação dos restantes perfis. Resolução dos pontos singulares. Aplicação da argamassa base e colocação da malha de fibra de vidro na camada de regularização. Formação de juntas. Aplicação da camada de acabamento.
Critério de medição de projecto: Superfície medida segundo documentação gráfica de Projecto, descontando as aberturas de superfície maior de 2 m², adicionando em alternativa a superfície da parte interior da abertura, correspondente ao desenvolvimento de ombreiras e padieiras.
Critério de medição de obra: Medir-se-á a superfície realmente executada segundo especificações de Projecto, descontando as aberturas de superfície maior de 2 m², adicionando em alternativa a superfície da parte interior da abertura, correspondente ao desenvolvimento de ombreiras e padieiras.

| Código | Un | Descrição | Rendimento | Preço | Importância |
|---|---|---|---|---|---|
| mt28bau115c | m | Perfil de arranque SockelProfil "BAUMIT", de alumínio, em "U", de 60 mm de largura, com pingadeira, para nivelação e suporte dos painéis isolantes dos sistemas de isolamento térmico pelo exterior sobre a linha de soco; incluindo kit de fixação para perfil. (material) | 0.17 | 3.87 | 0.658 |
| mt16bam010b | m² | Painel rígido de fibras de madeira, DiffuTherm "BAUMIT", de 60 mm de espessura e 1450x580 mm, resistência térmica 1,33 m²°C/W, condutibilidade térmica 0,045 W/(m°C), densidade 190 kg/m³, Euroclasse E de reacção ao fogo segundo NP EN 13501-1. (material) | 1.1 | 37.89 | 41.679 |
| mt16bau125bb | Ud | Espiga roscada especial para superfícies de madeira de polietileno com parafuso de aço, Espiga Especial STR H 100 "BAUMIT", de 100 mm de comprimento, para fixação de placas isolantes. (material) | 7 | 0.84 | 5.880 |
| mt28bau130a | m | Perfil de canto Flexibel "BAUMIT", de PVC flexível, cor branca, com malha incorporada de 12,5 cm de largura a cada lado do perfil, para reforço de cantos. (material) | 0.4 | 1.93 | 0.772 |
| mt28bau160a | m | Perfil TropfkantenProfil "BAUMIT", de PVC, com malha de fibra de vidro anti-álcalis, cor branca, para formação de pingadeiras. (material) | 0.17 | 3.56 | 0.605 |
| mt28bau090a | kg | Argamassa cola StarContact White Light "BAUMIT", de cor branca, composta por cimento branco, ligantes orgânicos, inertes e aditivos, permeável ao vapor de água e com resistência à intempérie e ao gelo, para aderir e reforçar os painéis isolantes, e como camada base, prévia amassadura com água. (material) | 5 | 1.29 | 6.450 |
| mt28bau100a | m² | Malha de fibra de vidro anti-álcalis, StarTex 145 "BAUMIT", de 4x4 mm de vão de malha, de 145 g/m² de massa superficial, 0,5 mm de espessura e de 0,1x50 m, com 2000 N/50 mm de resistência à tracção, para armar argamassas. (material) | 1.1 | 1.59 | 1.749 |
| mt28bau110a | kg | Primário, UniPrimer "BAUMIT", de cor branca, composto por ligantes orgânicos, aditivos com conteúdo em silicone e substâncias minerais de enchimento em dispersão aquosa, impermeável à água da chuva e permeável ao vapor de água; para aplicar com trincha, rolo ou pistola. (material) | 0.225 | 3.77 | 0.848 |
| mt28bau070g | kg | Revestimento hidrófugo, NanoporTop "BAUMIT", de cor branca, acabamento Kratz 3,0, composto por ligantes orgânicos, substâncias minerais de enchimento, silicatos, pigmentos brancos e de cor, microfibras, aditivos e água, sem cimento, com um tamanho máximo de partícula de 3,0 mm, fotocatalítico, descontaminante e auto-limpável, com resistência à intempérie e com alto nível de difusão de vapor de água e CO2, para aplicar com palustra. (material) | 3.9 | 4.22 | 16.458 |
| mt28bau125a | m | Fita de selagem autoexpansiva e autoadesiva FugendichtBand "BAUMIT", de espuma de poliuretano pré-comprimida, com resistência à intempérie e impermeável à água da chuva, para junta de 2 a 6 mm de largura. (material) | 0.5 | 1.48 | 0.740 |
| mo054 | h | Oficial de 1ª montador de isolamentos. (mão de obra) | 0.1 | 23.31 | 2.331 |
| mo101 | h | Ajudante de montador de isolamentos. (mão de obra) | 0.1 | 22.13 | 2.213 |
| mo039 | h | Oficial de 1ª rebocador. (mão de obra) | 0.84 | 22.68 | 19.051 |
| mo079 | h | Ajudante de rebocador. (mão de obra) | 0.84 | 22.13 | 18.589 |
| % | % | Custos directos complementares | 2 % | 118.023 | 2.360 |
|  |  | Custos directos |  |  | 120.383 |

Resíduos:
- colocação: mt28bau115c; factor de resíduo 0.048
- colocação: mt16bam010b; factor de resíduo 0.024
- colocação: mt28bau160a; factor de resíduo 0.048
- colocação: mt28bau090a; factor de resíduo 0.0063
- colocação: mt28bau100a; factor de resíduo 0.055
- colocação: mt28bau110a; factor de resíduo 0.043755
- colocação: mt28bau125a; factor de resíduo 0.06

## Recursos

**mt28bau115c** m Perfil de arranque SockelProfil "BAUMIT"
Dados técnicos: Custo energético 45.264 MJ; Emissão de CO2 3.320 kg; Código LER 17 04 02; Massa do elemento 0.4 kg; Volume 0.000267 m3
Resíduos:
- embalagem: re170203 Plástico. (componente de resíduo); rendimento 0.005 kg; Código LER 17 02 03; Massa do elemento 1 kg; Volume 0.001667 m3

**mt16bam010b** m² Painel rígido de fibras de madeira
Dados técnicos: Custo energético 120.942 MJ; Emissão de CO2 3.014 kg; Código LER 17 06 04; Massa do elemento 11.4 kg; Volume 0.019 m3
Resíduos:
- embalagem: re170203 Plástico; rendimento 0.034 kg

**mt16bau125bb** Ud Espiga roscada especial para superfícies de madeira de polietileno com parafuso de aço
Dados técnicos: Custo energético 1.579 MJ; Emissão de CO2 1.304 kg
Resíduos:
- embalagem: re150101 Embalagens de papel e cartão. (componente de resíduo); rendimento 1.463 kg; Código LER 15 01 01; Massa do elemento 1 kg; Volume 0.001333 m3

**mt28bau160a** m Perfil TropfkantenProfil "BAUMIT"
Dados técnicos: Custo energético 11.900 MJ; Emissão de CO2 0.855 kg; Código LER 17 02 03; Massa do elemento 0.2 kg; Volume 0.000333 m3
Resíduos:
- embalagem: re170203 Plástico; rendimento 0.005 kg

**mt28bau090a** kg Argamassa cola StarContact White Light "BAUMIT"
Dados técnicos: Custo energético 6.644 MJ; Emissão de CO2 0.130 kg; Código LER 17 01 01; Massa do elemento 1 kg; Volume 0.000667 m3
Resíduos:
- embalagem: re150101 Embalagens de papel e cartão; rendimento 0.012 kg
- embalagem: re170201 Madeira. (componente de resíduo); rendimento 0.019 kg; Código LER 17 02 01; Massa do elemento 1 kg; Volume 0.000909 m3
- embalagem: re170203 Plástico; rendimento 0.001 kg

**mt28bau100a** m² Malha de fibra de vidro anti-álcalis
Dados técnicos: Custo energético 12.456 MJ; Emissão de CO2 0.613 kg; Código LER 17 02 03; Massa do elemento 0.145 kg; Volume 0.000242 m3
Resíduos:
- embalagem: re170203 Plástico; rendimento 0.024 kg

**mt28bau110a** kg Primário, UniPrimer "BAUMIT"
Dados técnicos: Custo energético 172.291 MJ; Emissão de CO2 7.094 kg; Código LER 17 09 04; Massa do elemento 1 kg; Volume 0.000667 m3
Resíduos:
- embalagem: re170203 Plástico; rendimento 0.003 kg

**mt28bau125a** m Fita de selagem autoexpansiva e autoadesiva FugendichtBand "BAUMIT"
Dados técnicos: Custo energético 0.708 MJ; Emissão de CO2 0.034 kg; Código LER 17 06 04; Massa do elemento 0.0042 kg; Volume 0.000007 m3
Resíduos:
- embalagem: re170203 Plástico; rendimento 0.001 kg
