# Grelha de exterior

- Propriedade do ficheiro: CYPE Ingenieros S.A.
- Formato: FIEBDC-3/2016
- Programa: Generador de precios de la construcción. CYPE Ingenieros, S.A.
- Data: 23/05/2024
- Moeda: EUR
- Custos indirectos: 3 %
- IVA: 23 %

## I Instalações

### IC Aquecimento, arrefecimento, climatização e A.Q.S.

#### ICR Sistemas de condução de ar

**ICR070** Ud Grelha de exterior
Grelha de exterior para instalações de ventilação, aro frontal e lâminas de perfis de alumínio, de 400x330 mm, tela metálica de aço galvanizado com malha de 20x20 mm. Inclusive acessórios de montagem e elementos de fixação.
Inclui: Marcação. Montagem e fixação da grelha à parede exterior. Ligação à conduta.
Critério de medição de projecto: Número de unidades previstas, segundo documentação gráfica de Projecto.
Critério de medição de obra: Medir-se-á o número de unidades realmente executadas segundo especificações de Projecto.

| Código | Un | Descrição | Rendimento | Preço | Importância |
|---|---|---|---|---|---|
| mt42trx375aa1 | Ud | Grelha de exterior para instalações de ventilação, aro frontal e lâminas de perfis de alumínio, de 400x330 mm, tela metálica de aço galvanizado com malha de 20x20 mm. (material) | 1 | 96.53 | 96.530 |
| mo005 | h | Oficial de 1ª instalador de ar condicionado. (mão de obra) | 0.163 | 23.31 | 3.800 |
| mo104 | h | Ajudante de instalador de ar condicionado. (mão de obra) | 0.163 | 22.09 | 3.601 |
| % | % | Custos directos complementares | 2 % | 103.931 | 2.079 |
|  |  | Custos directos |  |  | 106.010 |

## Recursos

**mt42trx375aa1** Ud Grelha de exterior para instalações de ventilação
Dados técnicos: Custo energético 81.762 MJ; Emissão de CO2 6.076 kg
Resíduos:
- embalagem: re150101 Embalagens de papel e cartão. (componente de resíduo); rendimento 0.072 kg; Código LER 15 01 01; Massa do elemento 1 kg; Volume 0.001333 m3
