# Tubagem multicamada de polietileno reticulado/alumínio/polietileno (PE-X/Al/PE)

- Propriedade do ficheiro: CYPE Ingenieros S.A.
- Formato: FIEBDC-3/2016
- Programa: Generador de precios de la construcción. CYPE Ingenieros, S.A.
- Data: 15/06/2024
- Moeda: EUR
- Custos indirectos: 3 %
- IVA: 23 %

## I Instalações

### IH Tubagens para fluidos

#### IHM Tubagens multicamada

**IHM110** m Tubagem multicamada de polietileno reticulado/alumínio/polietileno (PE-X/Al/PE).
Tubagem formada por tubo multicamada de polietileno reticulado/alumínio/polietileno (PE-X/Al/PE), de 63 mm de diâmetro exterior e 5,8 mm de espessura. Instalação em superfície. Inclusive material auxiliar para montagem e fixação, acessórios e peças especiais.
Inclui: Marcação. Colocação e fixação de tubos, acessórios e peças especiais. Realização de ensaios.
Critério de medição de projecto: Comprimento medido segundo documentação gráfica de Projecto.
Critério de medição de obra: Medir-se-á o comprimento realmente executado segundo especificações de Projecto.

| Código | Un | Descrição | Rendimento | Preço | Importância |
|---|---|---|---|---|---|
| mt37tmc406g | Ud | Material auxiliar para montagem e fixação das tubagens multicamada de polietileno reticulado/alumínio/polietileno (PE-X/Al/PE), de 63 mm de diâmetro exterior. (material) | 1 | 1.25 | 1.250 |
| mt37tmc026gg | m | Tubo multicamada de polietileno reticulado/alumínio/polietileno (PE-X/Al/PE), de 63 mm de diâmetro exterior e 5,8 mm de espessura, segundo NP EN ISO 21003-1, com o preço incrementado em 30% relativamente a acessórios e peças especiais. (material) | 1 | 32.47 | 32.470 |
| mo008 | h | Oficial de 1ª canalizador. (mão de obra) | 0.07 | 23.31 | 1.632 |
| mo107 | h | Ajudante de canalizador. (mão de obra) | 0.07 | 22.09 | 1.546 |
| % | % | Custos directos complementares | 2 % | 36.898 | 0.738 |
|  |  | Custos directos |  |  | 37.636 |

Resíduos:
- colocação: mt37tmc026gg; factor de resíduo 0.0235856

## Recursos

**mt37tmc026gg** m Tubo multicamada de polietileno reticulado/alumínio/polietileno (PE-X/Al/PE)
Dados técnicos: Custo energético 125.141 MJ; Emissão de CO2 5.763 kg; Código LER 17 02 03; Massa do elemento 0.97 kg; Volume 0.001617 m3
