# Tubagem multicamada de polipropileno copolímero random/polipropileno copolímero random com fibra de vidro/polipropileno copolímero random (PP-R/PP-R com fibra de vidro/PP-R), "JIMTEN"

- Propriedade do ficheiro: CYPE Ingenieros S.A.
- Formato: FIEBDC-3/2016
- Programa: Generador de precios de la construcción. CYPE Ingenieros, S.A.
- Data: 15/06/2024
- Moeda: EUR
- Custos indirectos: 3 %
- IVA: 23 %

## I Instalações

### IH Tubagens para fluidos

#### IHM Tubagens multicamada

**IHM314** m Tubagem multicamada de polipropileno copolímero random/polipropileno copolímero random com fibra de vidro/polipropileno copolímero random (PP-R/PP-R com fibra de vidro/PP-R), "JIMTEN".
Tubagem formada por tubo multicamada de polipropileno copolímero random/polipropileno copolímero random com fibra de vidro/polipropileno copolímero random (PP-R/PP-R com fibra de vidro/PP-R), de cor verde com 4 bandas de cor vermelho, SDR7,4, série 3,2, "JIMTEN", de 110 mm de diâmetro exterior e 15,1 mm de espessura. Instalação em superfície. Inclusive material auxiliar para montagem e fixação, acessórios e peças especiais.
Inclui: Marcação. Colocação e fixação de tubos, acessórios e peças especiais. Realização de ensaios.
Critério de medição de projecto: Comprimento medido segundo documentação gráfica de Projecto.
Critério de medição de obra: Medir-se-á o comprimento realmente executado segundo especificações de Projecto.

| Código | Un | Descrição | Rendimento | Preço | Importância |
|---|---|---|---|---|---|
| mt37tpj402i | Ud | Material auxiliar para montagem e fixação das tubagens multicamada de polipropileno copolímero random/polipropileno copolímero random com fibra de vidro/polipropileno copolímero random (PP-R/PP-R com fibra de vidro/PP-R), SDR7,4, série 3,2, "JIMTEN", de 110 mm de diâmetro exterior. (material) | 1 | 4.16 | 4.160 |
| mt37tpj012ig | m | Tubo multicamada de polipropileno copolímero random/polipropileno copolímero random com fibra de vidro/polipropileno copolímero random (PP-R/PP-R com fibra de vidro/PP-R), de cor verde com 4 bandas de cor vermelho, SDR7,4, série 3,2, "JIMTEN", de 110 mm de diâmetro exterior e 15,1 mm de espessura, segundo NP EN ISO 15874-2, com o preço incrementado em 30% relativamente a acessórios e peças especiais. (material) | 1 | 108.21 | 108.210 |
| mo008 | h | Oficial de 1ª canalizador. (mão de obra) | 0.12 | 23.31 | 2.797 |
| mo107 | h | Ajudante de canalizador. (mão de obra) | 0.12 | 22.09 | 2.651 |
| % | % | Custos directos complementares | 2 % | 117.818 | 2.356 |
|  |  | Custos directos |  |  | 120.174 |

Resíduos:
- colocação: mt37tpj012ig; factor de resíduo 0.0165001

## Recursos

**mt37tpj012ig** m Tubo multicamada de polipropileno copolímero random/polipropileno copolímero random com fibra de vidro/polipropileno
Dados técnicos: Custo energético 407.684 MJ; Emissão de CO2 12.766 kg; Código LER 17 02 03; Massa do elemento 4.387 kg; Volume 0.007312 m3
