# Tubagem multicamada de polipropileno copolímero random/alumínio/polipropileno copolímero random (PP-R/Al/PP-R)

- Propriedade do ficheiro: CYPE Ingenieros S.A.
- Formato: FIEBDC-3/2016
- Programa: Generador de precios de la construcción. CYPE Ingenieros, S.A.
- Data: 15/06/2024
- Moeda: EUR
- Custos indirectos: 3 %
- IVA: 23 %

## I Instalações

### IH Tubagens para fluidos

#### IHM Tubagens multicamada

**IHM320** m Tubagem multicamada de polipropileno copolímero random/alumínio/polipropileno copolímero random (PP-R/Al/PP-R).
Tubagem formada por tubo multicamada de polipropileno copolímero random/alumínio/polipropileno copolímero random (PP-R/Al/PP-R), série 3,2, de 20 mm de diâmetro exterior e 2,8 mm de espessura. Instalação em superfície. Inclusive material auxiliar para montagem e fixação, acessórios e peças especiais.
Inclui: Marcação. Colocação e fixação de tubos, acessórios e peças especiais. Realização de ensaios.
Critério de medição de projecto: Comprimento medido segundo documentação gráfica de Projecto.
Critério de medição de obra: Medir-se-á o comprimento realmente executado segundo especificações de Projecto.

| Código | Un | Descrição | Rendimento | Preço | Importância |
|---|---|---|---|---|---|
| mt37toa401b | Ud | Material auxiliar para montagem e fixação das tubagens multicamada de polipropileno copolímero random/alumínio/polipropileno copolímero random (PP-R/Al/PP-R), série 3,2, de 20 mm de diâmetro exterior. (material) | 1 | 0.14 | 0.140 |
| mt37toa111bg | m | Tubo multicamada de polipropileno copolímero random/alumínio/polipropileno copolímero random (PP-R/Al/PP-R), série 3,2, de 20 mm de diâmetro exterior e 2,8 mm de espessura, segundo NP EN ISO 15874-2, com o preço incrementado em 30% relativamente a acessórios e peças especiais. (material) | 1 | 5.15 | 5.150 |
| mo008 | h | Oficial de 1ª canalizador. (mão de obra) | 0.04 | 23.31 | 0.932 |
| mo107 | h | Ajudante de canalizador. (mão de obra) | 0.04 | 22.09 | 0.884 |
| % | % | Custos directos complementares | 2 % | 7.106 | 0.142 |
|  |  | Custos directos |  |  | 7.248 |

Resíduos:
- colocação: mt37toa111bg; factor de resíduo 0.0275

## Recursos

**mt37toa111bg** m Tubo multicamada de polipropileno copolímero random/alumínio/polipropileno copolímero random (PP-R/Al/PP-R)
Dados técnicos: Custo energético 16.477 MJ; Emissão de CO2 0.685 kg; Código LER 17 02 03; Massa do elemento 0.17 kg; Volume 0.000283 m3
