# Selagem de passagem de cabos de dimensões médias, com tinta intumescente e painel de lã mineral

- Propriedade do ficheiro: CYPE Ingenieros S.A.
- Formato: FIEBDC-3/2016
- Programa: Generador de precios de la construcción. CYPE Ingenieros, S.A.
- Data: 06/06/2024
- Moeda: EUR
- Custos indirectos: 3 %
- IVA: 23 %

## I Instalações

### IO Contra incêndios

#### IOJ Protecção passiva contra incêndios: instalações

**IOJ060** Ud Selagem de passagem de cabos de dimensões médias, com tinta intumescente e painel de lã mineral.
Vedação de passagem de conjuntos de cabos com isolamento, de diâmetro exterior menor ou igual de 100 mm, composto cada um deles de cabos de diâmetro exterior menor ou igual de 21 mm, através de uma abertura de 100 cm², em parede de 15 cm de espessura, para protecção passiva contra incêndios e garantir a resistência ao fogo EI 90, com dois painéis rígidos de lã mineral, segundo EN 13162, de 50 mm de espessura, revestidos pela sua face exterior com uma camada de 0,7 mm de espessura de tinta intumescente, cor branca e outra camada do mesmo material, de 0,7 mm de espessura aplicada sobre cabos e canalizações de cabos, num comprimento de 150 mm, e vedação de juntas com vedante acrílico com propriedades ignífugas, cor branco.
Inclui: Limpeza e preparação do paramento. Corte e ajuste dos painéis. Aplicação da tinta sobre os cantos dos painéis. Colocação dos painéis. Aplicação do vedante. Aplicação da tinta sobre a face exterior de cada painel, sobre os cabos e as canalizações de cabos. Alisamento com espátula. Limpeza final.
Critério de medição de projecto: Número de unidades previstas, segundo documentação gráfica de Projecto.
Critério de medição de obra: Medir-se-á o número de unidades realmente executadas segundo especificações de Projecto.

| Código | Un | Descrição | Rendimento | Preço | Importância |
|---|---|---|---|---|---|
| mt27pwh010a | kg | Tinta intumescente, cor branca, para vedação de passagens. (material) | 0.023 | 5.5 | 0.127 |
| mt16lra010c | m² | Painel rígido de lã mineral, segundo EN 13162, não revestido, de 50 mm de espessura, resistência térmica 1,4 m²°C/W, condutibilidade térmica 0,035 W/(m°C), Euroclasse A1 de reacção ao fogo segundo NP EN 13501-1, capacidade de absorção de água a curto prazo <=1 kg/m² e factor de resistência à difusão do vapor de água 1. (material) | 0.02 | 16.97 | 0.339 |
| mt41phi010a | Ud | Cartucho de 310 ml de vedante acrílico com propriedades ignífugas, cor branco, para vedação de juntas e aberturas lineares. (material) | 0.323 | 12.42 | 4.012 |
| mo113 | h | Operário não qualificado construção. (mão de obra) | 0.061 | 21.45 | 1.308 |
| % | % | Custos directos complementares | 2 % | 5.786 | 0.116 |
|  |  | Custos directos |  |  | 5.902 |

Resíduos:
- colocação: mt27pwh010a Tinta intumescente, cor branca, para vedação de passagens; factor de resíduo 0.0275
- colocação: mt16lra010c; factor de resíduo 0.024

## Recursos

**mt27pwh010a** kg Tinta intumescente, cor branca, para vedação de passagens
Dados técnicos: Custo energético 45.025 MJ; Emissão de CO2 2.346 kg; Código LER 08 01 11; Massa do elemento 1 kg; Volume 0.001111 m3
Resíduos:
- embalagem: re150104 Embalagens de metal. (componente de resíduo); rendimento 0.09 kg; Código LER 15 01 04; Massa do elemento 1 kg; Volume 0.001667 m3

**mt16lra010c** m² Painel rígido de lã mineral
Dados técnicos: Custo energético 350.034 MJ; Emissão de CO2 9.164 kg; Código LER 17 06 04; Massa do elemento 6 kg; Volume 0.01 m3
Resíduos:
- embalagem: re170203 Plástico. (componente de resíduo); rendimento 0.034 kg; Código LER 17 02 03; Massa do elemento 1 kg; Volume 0.001667 m3
