# Vedação da passagem da tubagem combustível, com abraçadeira intumescente corta-fogo

- Propriedade do ficheiro: CYPE Ingenieros S.A.
- Formato: FIEBDC-3/2016
- Programa: Generador de precios de la construcción. CYPE Ingenieros, S.A.
- Data: 06/06/2024
- Moeda: EUR
- Custos indirectos: 3 %
- IVA: 23 %

## I Instalações

### IO Contra incêndios

#### IOJ Protecção passiva contra incêndios: instalações

**IOJ150** Ud Vedação da passagem da tubagem combustível, com abraçadeira intumescente corta-fogo.
Vedação de passagem de tubo de PVC, de 50 mm de diâmetro nominal exterior, e de 1,8 mm de espessura, em parede de 15 cm de espessura, para protecção passiva contra incêndios e garantir a resistência ao fogo EI 180, com vedante acrílico com propriedades ignífugas, cor branco como material de enchimento, abraçadeira intumescente, em cada face do muro, fixada com 2 ancoragens mecânicas tipo parafuso de cabeça plana com estrela interior de seis pontas para chave Torx, de aço galvanizado, 6x140, de 6 mm de diâmetro e 140 mm de comprimento.
Inclui: Limpeza e preparação do paramento. Inserção do material de enchimento. Colocação das abraçadeiras à volta do tubo. Fecho das abraçadeiras. Fixação das abraçadeiras ao paramento suporte.
Critério de medição de projecto: Número de unidades previstas, segundo documentação gráfica de Projecto.
Critério de medição de obra: Medir-se-á o número de unidades realmente executadas segundo especificações de Projecto.

| Código | Un | Descrição | Rendimento | Preço | Importância |
|---|---|---|---|---|---|
| mt41phi010a | Ud | Cartucho de 310 ml de vedante acrílico com propriedades ignífugas, cor branco, para vedação de juntas e aberturas lineares. (material) | 0.756 | 12.42 | 9.390 |
| mt41phi100a | Ud | Abraçadeira intumescente, de 50 mm de diâmetro nominal exterior, para tubagem combustível, com elementos de fixação. (material) | 2 | 15.33 | 30.660 |
| mt26ahi113g | Ud | Ancoragem mecânica tipo parafuso de cabeça plana com estrela interior de seis pontas para chave Torx, de aço galvanizado, 6x140, de 6 mm de diâmetro e 140 mm de comprimento, para fixação sobre elementos de betão, fissurados ou não fissurados. (material) | 4 | 1.47 | 5.880 |
| mo020 | h | Oficial de 1ª construção. (mão de obra) | 0.24 | 22.68 | 5.443 |
| mo113 | h | Operário não qualificado construção. (mão de obra) | 0.24 | 21.45 | 5.148 |
| % | % | Custos directos complementares | 2 % | 56.521 | 1.130 |
|  |  | Custos directos |  |  | 57.651 |

Resíduos:
- colocação: mt41phi100a Abraçadeira intumescente, de 50 mm de diâmetro nominal exterior, para tubagem combustível, com elementos de fixação; factor de resíduo 0.0053
- colocação: mt26ahi113g; factor de resíduo 0.0188065

## Recursos

**mt41phi100a** Ud Abraçadeira intumescente, de 50 mm de diâmetro nominal exterior, para tubagem combustível, com elementos de fixação
Dados técnicos: Custo energético 6.887 MJ; Emissão de CO2 0.500 kg; Código LER 17 04 05; Massa do elemento 0.12 kg; Volume 0.000057 m3
Resíduos:
- embalagem: re170203 Plástico. (componente de resíduo); rendimento 0.04 kg; Código LER 17 02 03; Massa do elemento 1 kg; Volume 0.001667 m3

**mt26ahi113g** Ud Ancoragem mecânica tipo parafuso de cabeça plana com estrela interior de seis pontas para chave Torx
Dados técnicos: Custo energético 3.200 MJ; Emissão de CO2 0.200 kg; Código LER 17 04 05; Massa do elemento 0.031 kg; Volume 0.000015 m3
Resíduos:
- embalagem: re170203 Plástico; rendimento 0.025 kg
