# Vedação da passagem da tubagem combustível, com fita intumescente. Sistema "HILTI"

- Propriedade do ficheiro: CYPE Ingenieros S.A.
- Formato: FIEBDC-3/2016
- Programa: Generador de precios de la construcción. CYPE Ingenieros, S.A.
- Data: 06/06/2024
- Moeda: EUR
- Custos indirectos: 3 %
- IVA: 23 %

## I Instalações

### IO Contra incêndios

#### IOJ Protecção passiva contra incêndios: instalações

**IOJ161** Ud Vedação da passagem da tubagem combustível, com fita intumescente. Sistema "HILTI".
Vedação de passagem de tubo de PVC, de 110 mm de diâmetro nominal exterior, e de 3,7 mm de espessura, em parede de 15 cm de espessura, para protecção passiva contra incêndios e garantir a resistência ao fogo EI 120, formada por duas camadas de fita intumescente, modelo CFS-W EL "HILTI", de 45x4,5 mm, por ambas as faces e vedante acrílico com propriedades ignífugas, modelo CFS-S ACR CW "HILTI", cor branco como material de enchimento.
Inclui: Limpeza e preparação do paramento. Inserção do material de enchimento. Colocação da fita à volta do tubo. Inserção da fita na abertura. Vedação da junta. Limpeza final.
Critério de medição de projecto: Número de unidades previstas, segundo documentação gráfica de Projecto.
Critério de medição de obra: Medir-se-á o número de unidades realmente executadas segundo especificações de Projecto.

| Código | Un | Descrição | Rendimento | Preço | Importância |
|---|---|---|---|---|---|
| mt41phi010g | Ud | Cartucho de 310 ml de vedante acrílico com propriedades ignífugas, modelo CFS-S ACR CW "HILTI", cor branco, para vedação de juntas e aberturas lineares. (material) | 2.023 | 12.8 | 25.894 |
| mt41phi110d | Ud | Fita intumescente, modelo CFS-W EL "HILTI", de 45x4,5 mm, fornecida em rolos de 10 m de comprimento. (material) | 0.152 | 441 | 67.032 |
| mo113 | h | Operário não qualificado construção. (mão de obra) | 0.495 | 21.45 | 10.618 |
| % | % | Custos directos complementares | 2 % | 103.544 | 2.071 |
|  |  | Custos directos |  |  | 105.615 |
